# Central com microprocessador via rádio

- Propriedade do ficheiro: CYPE Ingenieros S.A.
- Formato: FIEBDC-3/2016
- Programa: Gerador de preços para construção civil. CYPE Ingenieros, S.A.
- Data: 20/04/2024
- Âmbito geográfico: Moçambique
- Moeda: MZN
- Custos indirectos: 3 %
- IVA: 17 %

## I Instalações

### ID Segurança

#### IDR Centrais de intrusão via rádio

**IDR010** Ud Central com microprocessador via rádio.
Central microprocessada bidireccional com comunicação via rádio, para uma capacidade máxima de 32 zonas com comunicação via rádio e 2 zonas com cabos, 8 detectores infravermelhos com câmara, 16 comandos, 3 teclados sem fios, 32 códigos de utilizador e memória de 1022 eventos, de 270x225x50 mm, com 3 tipos de armado, ecrã LCD, teclado integrado retroiluminado para programação, protecção anti-abertura, 1 saída de 100 mA, 2 saídas programáveis de 100 mA e possibilidade de equipamento com 1 módulo GSM. Inclusive elementos de fixação.
Inclui: Marcação. Fixação ao paramento. Montagem, ligação e verificação do seu correcto funcionamento.
Critério de medição de projecto: Número de unidades previstas, segundo documentação gráfica de Projecto.
Critério de medição de obra: Medir-se-á o número de unidades realmente executadas segundo especificações de Projecto.

| Código | Un | Descrição | Rendimento | Preço | Importância |
|---|---|---|---|---|---|
| mt41ing210a | Ud | Central microprocessada bidireccional com comunicação via rádio, para uma capacidade máxima de 32 zonas com comunicação via rádio e 2 zonas com cabos, 8 detectores infravermelhos com câmara, 16 comandos, 3 teclados sem fios, 32 códigos de utilizador e memória de 1022 eventos, de 270x225x50 mm, com 3 tipos de armado, ecrã LCD, teclado integrado retroiluminado para programação, protecção anti-abertura, 1 saída de 100 mA, 2 saídas programáveis de 100 mA, possibilidade de controlo desde smartphone ou tablet através da App e possibilidade de equipamento com 1 módulo GSM. Inclusive elementos de fixação. (material) | 1 | 41199.25 | 41199.250 |
| mo006 | h | Oficial de 1ª instalador de redes e equipamentos de detecção e segurança. (mão de obra) | 1.8 | 136.52 | 245.736 |
| mo105 | h | Ajudante de instalador de redes e equipamentos de detecção e segurança. (mão de obra) | 1.8 | 99.12 | 178.416 |
| % | % | Custos directos complementares | 2 % | 41623.402 | 832.468 |
|  |  | Custos directos |  |  | 42455.870 |
