# Contacto magnético via rádio

- Propriedade do ficheiro: CYPE Ingenieros S.A.
- Formato: FIEBDC-3/2016
- Programa: Gerador de preços para construção civil. CYPE Ingenieros, S.A.
- Data: 31/10/2024
- Âmbito geográfico: Moçambique
- Moeda: MZN
- Custos indirectos: 3 %
- IVA: 17 %

## I Instalações

### ID Segurança

#### IDR Centrais de intrusão via rádio

**IDR060** Ud Contacto magnético via rádio.
Contacto magnético com comunicação via rádio, com bateria de lítio de 3 V. Instalação em porta ou janela. Inclusive elementos de fixação.
Inclui: Marcação. Fixação à superfície suporte. Montagem, ligação e verificação do seu correcto funcionamento.
Critério de medição de projecto: Número de unidades previstas, segundo documentação gráfica de Projecto.
Critério de medição de obra: Medir-se-á o número de unidades realmente executadas segundo especificações de Projecto.

| Código | Un | Descrição | Rendimento | Preço | Importância |
|---|---|---|---|---|---|
| mt41ing260a | Ud | Contacto magnético com comunicação via rádio, com bateria de lítio de 3 V, para instalar em portas e janelas. Inclusive elementos de fixação. (material) | 1 | 6923.61 | 6923.610 |
| mo006 | h | Oficial de 1ª instalador de redes e equipamentos de detecção e segurança. (mão de obra) | 0.24 | 138.06 | 33.134 |
| mo105 | h | Ajudante de instalador de redes e equipamentos de detecção e segurança. (mão de obra) | 0.24 | 100.25 | 24.060 |
| % | % | Custos directos complementares | 2 % | 6980.804 | 139.616 |
|  |  | Custos directos |  |  | 7120.420 |
