# Sistema de alimentação ininterrupta (SAI)

- Propriedade do ficheiro: CYPE Ingenieros S.A.
- Formato: FIEBDC-3/2016
- Programa: Gerador de preços para construção civil. CYPE Ingenieros, S.A.
- Data: 19/04/2024
- Âmbito geográfico: Moçambique
- Moeda: MZN
- Custos indirectos: 3 %
- IVA: 17 %

## I Instalações

### IE Eléctricas

#### IEA Sistemas de alimentação

**IEA010** Ud Sistema de alimentação ininterrupta (SAI).
Sistema de alimentação ininterrupta On-Line, de 30 kVA de potência, para alimentação trifásica, composto por rectificador de corrente e carregador de bateria, baterias, inversores estáticos electrónicos, bypass e comutador. Inclusive acessórios necessários para a sua correcta instalação.
Inclui: Montagem e fixação. Ligação e colocação em funcionamento.
Critério de medição de projecto: Número de unidades previstas, segundo documentação gráfica de Projecto.
Critério de medição de obra: Medir-se-á o número de unidades realmente executadas segundo especificações de Projecto.

| Código | Un | Descrição | Rendimento | Preço | Importância |
|---|---|---|---|---|---|
| mt35sai010LT | Ud | Sistema de alimentação ininterrupta On-Line, de 30 kVA de potência, para alimentação trifásica, composto por rectificador de corrente e carregador de bateria, baterias, inversores estáticos electrónicos, bypass e comutador. (material) | 1 | 1299573.56 | 1299573.560 |
| mo003 | h | Oficial de 1ª electricista. (mão de obra) | 4.924 | 136.52 | 672.224 |
| mo102 | h | Ajudante de electricista. (mão de obra) | 4.924 | 99.12 | 488.067 |
| % | % | Custos directos complementares | 2 % | 1300733.851 | 26014.677 |
|  |  | Custos directos |  |  | 1326748.528 |
