# Posto de carregamento de carros eléctricos

- Propriedade do ficheiro: CYPE Ingenieros S.A.
- Formato: FIEBDC-3/2016
- Programa: Gerador de preços para construção civil. CYPE Ingenieros, S.A.
- Data: 19/04/2024
- Âmbito geográfico: Moçambique
- Moeda: MZN
- Custos indirectos: 3 %
- IVA: 17 %

## I Instalações

### IE Eléctricas

#### IEB Carregamento de veículos eléctricos

**IEB010** Ud Posto de carregamento de carros eléctricos.
Posto de carregamento de carros eléctricos composto por caixa de carregamento de veículo eléctrico com leitor de cartão RFID, para modo de carga 3, segundo IEC 61851-1, de 260x192x113 mm, cor preto, com graus de protecção IP54 e IK10, para alimentação trifásica a 400 V e 50 Hz de frequência, de 11 kW de potência, com uma tomada tipo 2, intensidade máxima de 16 A, segundo IEC 62196, com comunicação 4G, via Wi-Fi, via Ethernet e via Bluetooth para controlo desde um smartphone, tablet ou PC, leitor de cartão SIM para ligação a internet, indicador do estado de carga com led multicor e interruptor diferencial para protecção contra fugas de corrente contínua, com acesso a menu de controlo e programação, através de cartão RFID e através da App. Inclusive elementos de fixação e quantos acessórios sejam necessários para a sua correcta instalação.
Inclui: Marcação. Colocação. Ligação.
Critério de medição de projecto: Número de unidades previstas, segundo documentação gráfica de Projecto.
Critério de medição de obra: Medir-se-á o número de unidades realmente executadas segundo especificações de Projecto.

| Código | Un | Descrição | Rendimento | Preço | Importância |
|---|---|---|---|---|---|
| mt35crg145a | Ud | Caixa de carregamento de veículo eléctrico com leitor de cartão RFID, para modo de carga 3, segundo IEC 61851-1, de 260x192x113 mm, cor preto, com graus de protecção IP54 e IK10, para alimentação trifásica a 400 V e 50 Hz de frequência, de 11 kW de potência, com uma tomada tipo 2, intensidade máxima de 16 A, segundo IEC 62196, com comunicação 4G, via Wi-Fi, via Ethernet e via Bluetooth para controlo desde um smartphone, tablet ou PC, leitor de cartão SIM para ligação a internet, indicador do estado de carga com led multicor e interruptor diferencial para protecção contra fugas de corrente contínua, com acesso a menu de controlo e programação, através de cartão RFID e através da App, inclusive elementos de fixação. (material) | 1 | 73188.31 | 73188.310 |
| mo003 | h | Oficial de 1ª electricista. (mão de obra) | 1.196 | 136.52 | 163.278 |
| mo102 | h | Ajudante de electricista. (mão de obra) | 1.196 | 99.12 | 118.548 |
| % | % | Custos directos complementares | 2 % | 73470.136 | 1469.403 |
|  |  | Custos directos |  |  | 74939.539 |
