# Posto de carregamento de carros eléctricos

- Propriedade do ficheiro: CYPE Ingenieros S.A.
- Formato: FIEBDC-3/2016
- Programa: Gerador de preços para construção civil. CYPE Ingenieros, S.A.
- Data: 19/04/2024
- Âmbito geográfico: Moçambique
- Moeda: MZN
- Custos indirectos: 3 %
- IVA: 17 %

## I Instalações

### IE Eléctricas

#### IEB Carregamento de veículos eléctricos

**IEB010** Ud Posto de carregamento de carros eléctricos.
Posto de carregamento de carros eléctricos composto por caixa de carregamento de veículo eléctrico de corrente contínua com dispositivo de reconhecimento facial, ecrã táctil e leitor de cartão RFID, para modo de carga 4, segundo IEC 61851-1, de 350x350x150 mm, cor preto, com graus de protecção IP54 e IK10, para alimentação monofásica a 230 V e 50 Hz de frequência, intervalo de voltagem de corrente contínua de 100 a 500 V, de 7,4 kW de potência, com um conector CHAdeMO, intensidade máxima regulável de 6 a 32 A, segundo IEC 62196, suporte de conector e 5 m de cabo, com comunicação 4G, via Wi-Fi, via Ethernet e via Bluetooth para controlo desde um smartphone, tablet ou PC, leitor de cartão SIM para ligação a internet, indicador do estado de carga com led multicor e interruptor diferencial para protecção contra fugas de corrente contínua, com acesso a menu de controlo e programação, através de reconhecimento facial, palavra-passe, cartão RFID e através da App. Inclusive elementos de fixação e quantos acessórios sejam necessários para a sua correcta instalação.
Inclui: Marcação. Colocação. Ligação.
Critério de medição de projecto: Número de unidades previstas, segundo documentação gráfica de Projecto.
Critério de medição de obra: Medir-se-á o número de unidades realmente executadas segundo especificações de Projecto.

| Código | Un | Descrição | Rendimento | Preço | Importância |
|---|---|---|---|---|---|
| mt35crg160b | Ud | Caixa de carregamento de veículo eléctrico de corrente contínua com dispositivo de reconhecimento facial, ecrã táctil e leitor de cartão RFID, para modo de carga 4, segundo IEC 61851-1, de 350x350x150 mm, cor preto, com graus de protecção IP54 e IK10, para alimentação monofásica a 230 V e 50 Hz de frequência, intervalo de voltagem de corrente contínua de 100 a 500 V, de 7,4 kW de potência, com um conector CHAdeMO, intensidade máxima regulável de 6 a 32 A, segundo IEC 62196, suporte de conector e 5 m de cabo, com comunicação 4G, via Wi-Fi, via Ethernet e via Bluetooth para controlo desde um smartphone, tablet ou PC, leitor de cartão SIM para ligação a internet, indicador do estado de carga com led multicor e interruptor diferencial para protecção contra fugas de corrente contínua, com acesso a menu de controlo e programação, através de reconhecimento facial, palavra-passe, cartão RFID e através da App, inclusive elementos de fixação. (material) | 1 | 296458.98 | 296458.980 |
| mo003 | h | Oficial de 1ª electricista. (mão de obra) | 1.196 | 136.52 | 163.278 |
| mo102 | h | Ajudante de electricista. (mão de obra) | 1.196 | 99.12 | 118.548 |
| % | % | Custos directos complementares | 2 % | 296740.806 | 5934.816 |
|  |  | Custos directos |  |  | 302675.622 |
