# Centralização de contadores

- Propriedade do ficheiro: CYPE Ingenieros S.A.
- Formato: FIEBDC-3/2016
- Programa: Gerador de preços para construção civil. CYPE Ingenieros, S.A.
- Data: 31/10/2024
- Âmbito geográfico: Moçambique
- Moeda: MZN
- Custos indirectos: 3 %
- IVA: 17 %

## I Instalações

### IE Eléctricas

#### IEG Centralização de contadores

**IEG020** Ud Centralização de contadores.
Fornecimento e instalação de centralização de contadores sobre paramento vertical, em quarto de contadores, composta por: unidade funcional de medida formada por 1 módulo de contadores monofásicos e 1 módulo de contadores trifásicos. Inclusive cablagem e quantos acessórios sejam necessários para a sua correcta instalação. Totalmente montada, ligada e testada.
Inclui: Marcação do conjunto pré-fabricado. Colocação e nivelação do conjunto pré-fabricado. Fixação de módulos ao conjunto pré-fabricado. Ligação.
Critério de medição de projecto: Número de unidades previstas, segundo documentação gráfica de Projecto.
Critério de medição de obra: Medir-se-á o número de unidades realmente executadas segundo especificações de Projecto.

| Código | Un | Descrição | Rendimento | Preço | Importância |
|---|---|---|---|---|---|
| mt35con010a | Ud | Módulo para instalação de três contadores monofásicos, homologado pela empresa abastecedora. Inclusive cabos e acessórios para formar parte da centralização de contadores. (material) | 1 | 5912.75 | 5912.750 |
| mt35con010b | Ud | Módulo para instalação de três contadores trifásicos, homologado pela empresa abastecedora. Inclusive cabos e acessórios para formar parte da centralização de contadores. (material) | 1 | 7246.74 | 7246.740 |
| mt35www010 | Ud | Material auxiliar para instalações eléctricas. (material) | 1 | 142.75 | 142.750 |
| mo003 | h | Oficial de 1ª electricista. (mão de obra) | 1.555 | 138.06 | 214.683 |
| mo102 | h | Ajudante de electricista. (mão de obra) | 1.555 | 100.25 | 155.889 |
| % | % | Custos directos complementares | 2 % | 13672.812 | 273.456 |
|  |  | Custos directos |  |  | 13946.268 |

## Recursos

**mt35con010a** Ud Módulo para instalação de três contadores monofásicos
Dados técnicos: Custo energético 0.018 MJ; Emissão de CO2 0.029 kg
Resíduos:
- embalagem: re150101 Embalagens de papel e cartão. (componente de resíduo); rendimento 0.034 kg; Código LER 15 01 01; Massa do elemento 1 kg; Volume 0.001333 m3

**mt35con010b** Ud Módulo para instalação de três contadores trifásicos
Dados técnicos: Custo energético 0.019 MJ; Emissão de CO2 0.029 kg
Resíduos:
- embalagem: re150101 Embalagens de papel e cartão; rendimento 0.034 kg
