# Interruptor saliente, estanque

- Propriedade do ficheiro: CYPE Ingenieros S.A.
- Formato: FIEBDC-3/2016
- Programa: Gerador de preços para construção civil. CYPE Ingenieros, S.A.
- Data: 19/04/2024
- Âmbito geográfico: Moçambique
- Moeda: MZN
- Custos indirectos: 3 %
- IVA: 17 %

## I Instalações

### IE Eléctricas

#### IEM Mecanismos

**IEM026** Ud Interruptor saliente, estanque.
Interruptor unipolar (1P) estanque, com grau de protecção IP55, monobloco, com piloto luminoso indicador de carga ligada, gama básica, intensidade atribuída 10 AX, tensão atribuída 250 V, com tecla com visor e caixa, de cor branca. Instalação saliente.
Inclui: Montagem, ligação e verificação do seu correcto funcionamento.
Critério de medição de projecto: Número de unidades previstas, segundo documentação gráfica de Projecto.
Critério de medição de obra: Medir-se-á o número de unidades realmente executadas segundo especificações de Projecto.

| Código | Un | Descrição | Rendimento | Preço | Importância |
|---|---|---|---|---|---|
| mt33gbg117b | Ud | Interruptor unipolar (1P) estanque, com grau de protecção IP55 segundo IEC 60439, monobloco, saliente, com piloto luminoso indicador de carga ligada, gama básica, intensidade atribuída 10 AX, tensão atribuída 250 V, com tecla com visor e caixa, de cor branca, segundo EN 60669. (material) | 1 | 1609.26 | 1609.260 |
| mo003 | h | Oficial de 1ª electricista. (mão de obra) | 0.299 | 136.52 | 40.819 |
| % | % | Custos directos complementares | 2 % | 1650.079 | 33.002 |
|  |  | Custos directos |  |  | 1683.081 |
