# Campainha encastrada

- Propriedade do ficheiro: CYPE Ingenieros S.A.
- Formato: FIEBDC-3/2016
- Programa: Gerador de preços para construção civil. CYPE Ingenieros, S.A.
- Data: 15/12/2025
- Âmbito geográfico: Moçambique
- Moeda: MZN
- Custos indirectos: 3 %
- IVA: 17 %

## I Instalações

### IE Eléctricas

#### IEM Mecanismos

**IEM093** Ud Campainha encastrada.
Campainha com 4 melodias, de tensão atribuída 230 V, gama básica formado por mecanismo para campainha com 4 melodias e tampa com perfurações, para campainha, besouro e coluna, de material termoplástico, livre de halogéneos, cor branca acabamento brilhante. Instalação encastrada.
Critérios considerados na determinação do preço da unidade de obra: O preço não inclui a caixa para mecanismo encastrado nem o espelho.
Inclui: Montagem, ligação e verificação do seu correcto funcionamento.
Critério de medição de projecto: Número de unidades previstas, segundo documentação gráfica de Projecto.
Critério de medição de obra: Medir-se-á o número de unidades realmente executadas segundo especificações de Projecto.

| Código | Un | Descrição | Rendimento | Preço | Importância |
|---|---|---|---|---|---|
| mt33nie092a | Ud | Mecanismo para campainha com 4 melodias, tensão atribuída 230 V, nível sonoro 72 dB, grau de protecção IP20, para encastrar. (material) | 1 | 5342.67 | 5342.670 |
| mt33nie091a | Ud | Tampa com perfurações, para campainha, besouro e coluna, de material termoplástico, livre de halogéneos, cor branca acabamento brilhante, grau de protecção IP20. (material) | 1 | 768.34 | 768.340 |
| mo003 | h | Oficial de 1ª electricista. (mão de obra) | 0.179 | 144.14 | 25.801 |
| % | % | Custos directos complementares | 2 % | 6136.811 | 122.736 |
|  |  | Custos directos |  |  | 6259.547 |
