# Tomada de áudio, vídeo, voz e dados, encastrada

- Propriedade do ficheiro: CYPE Ingenieros S.A.
- Formato: FIEBDC-3/2016
- Programa: Gerador de preços para construção civil. CYPE Ingenieros, S.A.
- Data: 19/04/2024
- Âmbito geográfico: Moçambique
- Moeda: MZN
- Custos indirectos: 3 %
- IVA: 17 %

## I Instalações

### IE Eléctricas

#### IEM Mecanismos

**IEM115** Ud Tomada de áudio, vídeo, voz e dados, encastrada.
Tomada simples, RJ-45 categoria 5e U/UTP, gama média, com tampa, de cor e espelho para um elemento, de cor especial. Instalação encastrada.
Critérios considerados na determinação do preço da unidade de obra: O preço não inclui a caixa para mecanismo encastrado.
Inclui: Montagem, ligação e verificação do seu correcto funcionamento.
Critério de medição de projecto: Número de unidades previstas, segundo documentação gráfica de Projecto.
Critério de medição de obra: Medir-se-á o número de unidades realmente executadas segundo especificações de Projecto.

| Código | Un | Descrição | Rendimento | Preço | Importância |
|---|---|---|---|---|---|
| mt40gmg700a | Ud | Tomada simples, RJ-45 categoria 5e U/UTP, para encastrar, gama média. (material) | 1 | 1539.3 | 1539.300 |
| mt40gmg705b | Ud | Tampa para tomada simples, gama média, de cor. (material) | 1 | 909.7 | 909.700 |
| mt33gmg950c | Ud | Espelho para um elemento, gama média, de cor especial. (material) | 1 | 422.13 | 422.130 |
| mo003 | h | Oficial de 1ª electricista. (mão de obra) | 0.263 | 136.52 | 35.905 |
| % | % | Custos directos complementares | 2 % | 2907.035 | 58.141 |
|  |  | Custos directos |  |  | 2965.176 |
