# Espelho de mecanismos encastrados

- Propriedade do ficheiro: CYPE Ingenieros S.A.
- Formato: FIEBDC-3/2016
- Programa: Gerador de preços para construção civil. CYPE Ingenieros, S.A.
- Data: 31/10/2024
- Âmbito geográfico: Moçambique
- Moeda: MZN
- Custos indirectos: 3 %
- IVA: 17 %

## I Instalações

### IE Eléctricas

#### IEM Mecanismos

**IEM150** Ud Espelho de mecanismos encastrados.
Espelho para 3 elementos, gama alta, de cor.
Inclui: Marcação. Montagem.
Critério de medição de projecto: Número de unidades previstas, segundo documentação gráfica de Projecto.
Critério de medição de obra: Medir-se-á o número de unidades realmente executadas segundo especificações de Projecto.

| Código | Un | Descrição | Rendimento | Preço | Importância |
|---|---|---|---|---|---|
| mt33gag950h | Ud | Espelho para 3 elementos, gama alta, de cor. (material) | 1 | 3673.25 | 3673.250 |
| mo003 | h | Oficial de 1ª electricista. (mão de obra) | 0.048 | 138.06 | 6.627 |
| % | % | Custos directos complementares | 2 % | 3679.877 | 73.598 |
|  |  | Custos directos |  |  | 3753.475 |
