# Regulador electrónico de tensão, saliente, estanque

- Propriedade do ficheiro: CYPE Ingenieros S.A.
- Formato: FIEBDC-3/2016
- Programa: Gerador de preços para construção civil. CYPE Ingenieros, S.A.
- Data: 19/04/2024
- Âmbito geográfico: Moçambique
- Moeda: MZN
- Custos indirectos: 3 %
- IVA: 17 %

## I Instalações

### IE Eléctricas

#### IEM Mecanismos

**IEM106** Ud Regulador electrónico de tensão, saliente, estanque.
Regulador electrónico de tensão, estanque, com comando rotativo, com grau de protecção IP44, monobloco, de material termoplástico cor cinzento. Instalação saliente.
Inclui: Montagem, ligação e verificação do seu correcto funcionamento.
Critério de medição de projecto: Número de unidades previstas, segundo documentação gráfica de Projecto.
Critério de medição de obra: Medir-se-á o número de unidades realmente executadas segundo especificações de Projecto.

| Código | Un | Descrição | Rendimento | Preço | Importância |
|---|---|---|---|---|---|
| mt33gir365a | Ud | Regulador electrónico de tensão, estanque, com comando rotativo, com grau de protecção IP44, monobloco, de material termoplástico cor cinzento, tensão de alimentação 230 V, para lâmpadas incandescentes ou halógenas, de 40 a 400 W de potência total instalada. (material) | 1 | 6939 | 6939.000 |
| mo003 | h | Oficial de 1ª electricista. (mão de obra) | 0.179 | 136.52 | 24.437 |
| % | % | Custos directos complementares | 2 % | 6963.437 | 139.269 |
|  |  | Custos directos |  |  | 7102.706 |
