# Termostato de ambiente, encastrado, anti-vandalismo

- Propriedade do ficheiro: CYPE Ingenieros S.A.
- Formato: FIEBDC-3/2016
- Programa: Gerador de preços para construção civil. CYPE Ingenieros, S.A.
- Data: 31/10/2024
- Âmbito geográfico: Moçambique
- Moeda: MZN
- Custos indirectos: 3 %
- IVA: 17 %

## I Instalações

### IE Eléctricas

#### IEM Mecanismos

**IEM142** Ud Termostato de ambiente, encastrado, anti-vandalismo.
Termostato de ambiente, anti-vandalismo, com grau de protecção IP44, gama média formado por termostato de ambiente de material termoplástico cor branca acabamento brilhante com display digital, sonda de temperatura de piso de 6 mm de diâmetro cor preto com 4 m de cabo, espelho adaptador com tampa abatível transparente de material termoplástico cor branca acabamento brilhante, com grau de protecção IP40 e espelho anti-vandalismo, para um elemento de material termoplástico cor branca acabamento brilhante, com junta de estanquidade grau de protecção IP44. Instalação encastrada.
Critérios considerados na determinação do preço da unidade de obra: O preço não inclui a caixa para mecanismo encastrado.
Inclui: Montagem, ligação e verificação do seu correcto funcionamento.
Critério de medição de projecto: Número de unidades previstas, segundo documentação gráfica de Projecto.
Critério de medição de obra: Medir-se-á o número de unidades realmente executadas segundo especificações de Projecto.

| Código | Un | Descrição | Rendimento | Preço | Importância |
|---|---|---|---|---|---|
| mt42gir092ab | Ud | Termostato de ambiente de material termoplástico cor branca acabamento brilhante com display digital, com relógio programador com modificação automática de horário verão/inverno, programador horário até 32 pontos de comutação e 3 modos de funcionamento (poupança de energia, Party e férias), tensão de alimentação 230 V, para encastrar. (material) | 1 | 20593.87 | 20593.870 |
| mt42gir095a | Ud | Sonda de temperatura de piso de 6 mm de diâmetro cor preto com 4 m de cabo, para ligação com termostato de ambiente. (material) | 1 | 2118.82 | 2118.820 |
| mt42gir893b | Ud | Espelho adaptador com tampa abatível transparente de material termoplástico cor branca acabamento brilhante, com grau de protecção IP40, com resistência aos raios UV e à intempérie. (material) | 1 | 1870.55 | 1870.550 |
| mt33gir801ab | Ud | Espelho anti-vandalismo, para um elemento de material termoplástico cor branca acabamento brilhante, com junta de estanquidade grau de protecção IP44, de montagem fácil (sem ferramentas) e desmontagem com desaparafusadora Torx T9 ou T10. (material) | 1 | 1154.86 | 1154.860 |
| mo003 | h | Oficial de 1ª electricista. (mão de obra) | 0.335 | 138.06 | 46.250 |
| % | % | Custos directos complementares | 2 % | 25784.350 | 515.687 |
|  |  | Custos directos |  |  | 26300.037 |
