# Peça para calha protectora para alojamento de cabos eléctricos e de telecomunicação

- Propriedade do ficheiro: CYPE Ingenieros S.A.
- Formato: FIEBDC-3/2016
- Programa: Gerador de preços para construção civil. CYPE Ingenieros, S.A.
- Data: 31/10/2024
- Âmbito geográfico: Moçambique
- Moeda: MZN
- Custos indirectos: 3 %
- IVA: 17 %

## I Instalações

### IE Eléctricas

#### IEO Canalizações

**IEO035** Ud Peça para calha protectora para alojamento de cabos eléctricos e de telecomunicação.
Ângulo de PVC, cor cinzento RAL 7035, de 16x16 mm.
Inclui: Marcação. Colocação.
Critério de medição de projecto: Número de unidades previstas, segundo documentação gráfica de Projecto.
Critério de medição de obra: Medir-se-á o número de unidades realmente executadas segundo especificações de Projecto.

| Código | Un | Descrição | Rendimento | Preço | Importância |
|---|---|---|---|---|---|
| mt35une103aa | Ud | Ângulo de PVC, cor cinzento RAL 7035, de 16x16 mm, para colocar à pressão. (material) | 1 | 167.48 | 167.480 |
| mo003 | h | Oficial de 1ª electricista. (mão de obra) | 0.066 | 138.06 | 9.112 |
| mo102 | h | Ajudante de electricista. (mão de obra) | 0.066 | 100.25 | 6.617 |
| % | % | Custos directos complementares | 2 % | 183.209 | 3.664 |
|  |  | Custos directos |  |  | 186.873 |
