# Coluna

- Propriedade do ficheiro: CYPE Ingenieros S.A.
- Formato: FIEBDC-3/2016
- Programa: Gerador de preços para construção civil. CYPE Ingenieros, S.A.
- Data: 31/10/2024
- Âmbito geográfico: Moçambique
- Moeda: MZN
- Custos indirectos: 3 %
- IVA: 17 %

## I Instalações

### IE Eléctricas

#### IES Instalação colectiva

**IES010** m Coluna.
Coluna da instalação colectiva, fixa na superfície, desde o quadro de colunas ou uma caixa de colunas até uma caixa de coluna, formada por cabos unipolares com condutores de cobre, XV Eca 3x50+2G25 mm², sendo a sua tensão nominal de 0,6/1 kV, em caminho de cabos perfurado de PVC rígido de 60x75 mm. Inclusive acessórios e elementos de fixação. Totalmente montada, ligada e testada.
Inclui: Marcação e traçado da linha. Colocação e fixação do caminho de cabos. Colocação de cabos. Ligação.
Critério de medição de projecto: Comprimento medido segundo documentação gráfica de Projecto.
Critério de medição de obra: Medir-se-á o comprimento realmente executado segundo especificações de Projecto.

| Código | Un | Descrição | Rendimento | Preço | Importância |
|---|---|---|---|---|---|
| mt35ait030bb | m | Caminho de cabos perfurado de PVC rígido, de 60x75 mm, para suporte e condução de cabos eléctricos, inclusive acessórios. Segundo NP EN 61537. (material) | 1 | 2136.89 | 2136.890 |
| mt35cep050i | m | Cabo unipolar XV, sendo a sua tensão nominal de 0,6/1 kV, reacção ao fogo classe Eca segundo NP EN 50575, com condutor multifilar de cobre classe 2 de 50 mm² de secção, com isolamento de polietileno reticulado e bainha exterior de PVC. Segundo IEC 60502-1. (material) | 3 | 647.58 | 1942.740 |
| mt35cep050g | m | Cabo unipolar XV, sendo a sua tensão nominal de 0,6/1 kV, reacção ao fogo classe Eca segundo NP EN 50575, com condutor multifilar de cobre classe 2 de 25 mm² de secção, com isolamento de polietileno reticulado e bainha exterior de PVC. Segundo IEC 60502-1. (material) | 2 | 348.26 | 696.520 |
| mt35www010 | Ud | Material auxiliar para instalações eléctricas. (material) | 0.2 | 142.75 | 28.550 |
| mo003 | h | Oficial de 1ª electricista. (mão de obra) | 0.15 | 138.06 | 20.709 |
| mo102 | h | Ajudante de electricista. (mão de obra) | 0.138 | 100.25 | 13.835 |
| % | % | Custos directos complementares | 2 % | 4839.244 | 96.785 |
|  |  | Custos directos |  |  | 4936.029 |

Resíduos:
- colocação: mt35cep050i; factor de resíduo 0.011
- colocação: mt35cep050g; factor de resíduo 0.0131864

## Recursos

**mt35cep050i** m Cabo unipolar XV
Dados técnicos: Custo energético 19.209 MJ; Emissão de CO2 0.436 kg; Código LER 17 04 11; Massa do elemento 0.52 kg; Volume 0.000347 m3
Resíduos:
- embalagem: re150101 Embalagens de papel e cartão. (componente de resíduo); rendimento 0.078 kg; Código LER 15 01 01; Massa do elemento 1 kg; Volume 0.001333 m3

**mt35cep050g** m Cabo unipolar XV
Dados técnicos: Custo energético 10.913 MJ; Emissão de CO2 0.271 kg; Código LER 17 04 11; Massa do elemento 0.295 kg; Volume 0.000197 m3
Resíduos:
- embalagem: re150101 Embalagens de papel e cartão; rendimento 0.073 kg
