# Coluna

- Propriedade do ficheiro: CYPE Ingenieros S.A.
- Formato: FIEBDC-3/2016
- Programa: Gerador de preços para construção civil. CYPE Ingenieros, S.A.
- Data: 31/10/2024
- Âmbito geográfico: Moçambique
- Moeda: MZN
- Custos indirectos: 3 %
- IVA: 17 %

## I Instalações

### IE Eléctricas

#### IES Instalação colectiva

**IES010** m Coluna.
Coluna da instalação colectiva, embebida, desde o quadro de colunas ou uma caixa de colunas até uma caixa de coluna, formada por cabos unipolares com condutores de cobre, H07V-R Eca 3x35+2G16 mm², sendo a sua tensão nominal de 450/750 V, protegido por tubo rígido VD de 63 mm de diâmetro. Inclusive acessórios e elementos de fixação. Totalmente montada, ligada e testada.
Inclui: Marcação e traçado da linha. Colocação e fixação do tubo. Colocação de cabos. Ligação.
Critério de medição de projecto: Comprimento medido segundo documentação gráfica de Projecto.
Critério de medição de obra: Medir-se-á o comprimento realmente executado segundo especificações de Projecto.

| Código | Un | Descrição | Rendimento | Preço | Importância |
|---|---|---|---|---|---|
| mt35tpt010ge | m | Tubo rígido de PVC VD-M de 63 mm de diâmetro exterior e 3,3 mm de espessura. Resistência à compressão 750 N, resistência ao impacto 2 joules, temperatura de trabalho -5°C até 60°C, classificação 3321, segundo NP EN 61386-1 e NP EN 61386-21, com o preço incrementado em 20% relativamente a acessórios e peças especiais. (material) | 1 | 284.74 | 284.740 |
| mt35cep010ah | m | Cabo unipolar H07V-R, sendo a sua tensão atribuída de 450/750 V, reacção ao fogo classe Eca segundo NP EN 50575, com condutor multifilar de cobre classe 2 de 35 mm² de secção, com isolamento de PVC. Segundo NP 2356-3. (material) | 3 | 477.76 | 1433.280 |
| mt35cep010af | m | Cabo unipolar H07V-R, sendo a sua tensão atribuída de 450/750 V, reacção ao fogo classe Eca segundo NP EN 50575, com condutor multifilar de cobre classe 2 de 16 mm² de secção, com isolamento de PVC. Segundo NP 2356-3. (material) | 2 | 219.58 | 439.160 |
| mt35www010 | Ud | Material auxiliar para instalações eléctricas. (material) | 0.2 | 142.75 | 28.550 |
| mo003 | h | Oficial de 1ª electricista. (mão de obra) | 0.054 | 138.06 | 7.455 |
| mo102 | h | Ajudante de electricista. (mão de obra) | 0.054 | 100.25 | 5.414 |
| % | % | Custos directos complementares | 2 % | 2198.599 | 43.972 |
|  |  | Custos directos |  |  | 2242.571 |

Resíduos:
- colocação: mt35tpt010ge; factor de resíduo 0.0275
- colocação: mt35cep010ah; factor de resíduo 0.0115457
- colocação: mt35cep010af; factor de resíduo 0.0148182

## Recursos

**mt35tpt010ge** m Tubo rígido de PVC VD-M de 63 mm de diâmetro exterior e 3,3 mm de espessura. Resistência à compressão 750 N
Dados técnicos: Custo energético 68.785 MJ; Emissão de CO2 3.415 kg; Código LER 17 02 03; Massa do elemento 0.71 kg; Volume 0.001183 m3

**mt35cep010ah** m Cabo unipolar H07V-R
Dados técnicos: Custo energético 12.942 MJ; Emissão de CO2 0.314 kg; Código LER 17 04 11; Massa do elemento 0.35 kg; Volume 0.000233 m3
Resíduos:
- embalagem: re150101 Embalagens de papel e cartão. (componente de resíduo); rendimento 0.077 kg; Código LER 15 01 01; Massa do elemento 1 kg; Volume 0.001333 m3

**mt35cep010af** m Cabo unipolar H07V-R
Dados técnicos: Custo energético 6.119 MJ; Emissão de CO2 0.176 kg; Código LER 17 04 11; Massa do elemento 0.165 kg; Volume 0.00011 m3
Resíduos:
- embalagem: re150101 Embalagens de papel e cartão; rendimento 0.069 kg
