# Caixa de coluna

- Propriedade do ficheiro: CYPE Ingenieros S.A.
- Formato: FIEBDC-3/2016
- Programa: Gerador de preços para construção civil. CYPE Ingenieros, S.A.
- Data: 31/10/2024
- Âmbito geográfico: Moçambique
- Moeda: MZN
- Custos indirectos: 3 %
- IVA: 17 %

## I Instalações

### IE Eléctricas

#### IES Instalação colectiva

**IES020** Ud Caixa de coluna.
Caixa de coluna tipo CAD da instalação colectiva, de chapa electrozincada de 475x375x125 mm, com graus de protecção IP54 e IK07, com 2 saídas (Saída 1: 1 porta fusíveis e 3 fusíveis tipo aM de tamanho 1 (14x51), de 14,3 mm de diâmetro e 51 mm de comprimento, de 16 A de intensidade nominal, sendo a sua tensão atribuída de 500 V, com 100 kA de poder de corte; Saída 2: 1 porta fusíveis e 3 fusíveis tipo aM de tamanho 1 (14x51), de 14,3 mm de diâmetro e 51 mm de comprimento, de 16 A de intensidade nominal, sendo a sua tensão atribuída de 500 V, com 100 kA de poder de corte). Totalmente montada, ligada e testada.
Inclui: Marcação. Colocação e fixação da caixa. Colocação de fusíveis e acessórios. Ligação.
Critério de medição de projecto: Número de unidades previstas, segundo documentação gráfica de Projecto.
Critério de medição de obra: Medir-se-á o número de unidades realmente executadas segundo especificações de Projecto.

| Código | Un | Descrição | Rendimento | Preço | Importância |
|---|---|---|---|---|---|
| mt35icp040b | Ud | Caixa de coluna tipo CAD da instalação colectiva, de chapa electrozincada, de 475x375x125 mm, com 2 saídas, com resistência à propagação da chama e com graus de protecção IP54 e IK07, segundo NP EN 60439-1. (material) | 1 | 2194.71 | 2194.710 |
| mt35icp050h | Ud | Porta fusíveis de 3 polos, de 4,5 módulos, para fusíveis cilíndricos de tamanho 1 (14x51). Segundo IEC 60269-2. (material) | 2 | 5099.13 | 10198.260 |
| mt35icp062b | Ud | Fusível cilíndrico tipo aM de tamanho 1 (14x51), de 14,3 mm de diâmetro e 51 mm de comprimento, de 16 A de intensidade nominal, sendo a sua tensão atribuída de 500 V, com 100 kA de poder de corte. Segundo IEC 60269-1 e IEC 60269-2. (material) | 6 | 201.42 | 1208.520 |
| mt35www010 | Ud | Material auxiliar para instalações eléctricas. (material) | 1 | 142.75 | 142.750 |
| mo020 | h | Oficial de 1ª construção. (mão de obra) | 0.359 | 134.36 | 48.235 |
| mo113 | h | Operário não qualificado construção. (mão de obra) | 0.359 | 96.77 | 34.740 |
| mo003 | h | Oficial de 1ª electricista. (mão de obra) | 0.598 | 138.06 | 82.560 |
| mo102 | h | Ajudante de electricista. (mão de obra) | 0.598 | 100.25 | 59.950 |
| % | % | Custos directos complementares | 2 % | 13969.725 | 279.395 |
|  |  | Custos directos |  |  | 14249.120 |

## Recursos

**mt35icp040b** Ud Caixa de coluna tipo CAD da instalação colectiva
Dados técnicos: Custo energético 0.016 MJ; Emissão de CO2 0.026 kg
Resíduos:
- embalagem: re150101 Embalagens de papel e cartão. (componente de resíduo); rendimento 0.03 kg; Código LER 15 01 01; Massa do elemento 1 kg; Volume 0.001333 m3

**mt35icp050h** Ud Porta fusíveis de 3 polos, de 4,5 módulos, para fusíveis cilíndricos de tamanho 1 (14x51). Segundo IEC 60269-2
Dados técnicos: Custo energético 0.018 MJ; Emissão de CO2 0.028 kg
Resíduos:
- embalagem: re150101 Embalagens de papel e cartão; rendimento 0.034 kg

**mt35icp062b** Ud Fusível cilíndrico tipo aM de tamanho 1 (14x51)
Dados técnicos: Custo energético 0.017 MJ; Emissão de CO2 0.027 kg
Resíduos:
- embalagem: re150101 Embalagens de papel e cartão; rendimento 0.032 kg
