# Interruptor diferencial modular

- Propriedade do ficheiro: CYPE Ingenieros S.A.
- Formato: FIEBDC-3/2016
- Programa: Gerador de preços para construção civil. CYPE Ingenieros, S.A.
- Data: 31/10/2024
- Âmbito geográfico: Moçambique
- Moeda: MZN
- Custos indirectos: 3 %
- IVA: 17 %

## I Instalações

### IE Eléctricas

#### IEX Aparelhagem

**IEX060** Ud Interruptor diferencial modular.
Interruptor diferencial instantâneo, de 4 módulos, tetrapolar (4P), intensidade nominal 25 A, sensibilidade 30 mA, poder de corte 6 kA, classe AC, de 72x80x77,8 mm, grau de protecção IP20, montagem sobre calha DIN (35 mm) e encaixe por clique na calha. Totalmente montado, ligado e testado.
Inclui: Montagem e ligação do elemento.
Critério de medição de projecto: Número de unidades previstas, segundo documentação gráfica de Projecto.
Critério de medição de obra: Medir-se-á o número de unidades realmente executadas segundo especificações de Projecto.

| Código | Un | Descrição | Rendimento | Preço | Importância |
|---|---|---|---|---|---|
| mt35amc101aa | Ud | Interruptor diferencial instantâneo, de 4 módulos, tetrapolar (4P), intensidade nominal 25 A, sensibilidade 30 mA, poder de corte 6 kA, classe AC, de 72x80x77,8 mm, grau de protecção IP20, montagem sobre calha DIN (35 mm) e encaixe por clique na calha, segundo EN 61008-1. (material) | 1 | 24620.86 | 24620.860 |
| mo003 | h | Oficial de 1ª electricista. (mão de obra) | 0.419 | 138.06 | 57.847 |
| % | % | Custos directos complementares | 2 % | 24678.707 | 493.574 |
|  |  | Custos directos |  |  | 25172.281 |

## Recursos

**mt35amc101aa** Ud Interruptor diferencial instantâneo
Dados técnicos: Custo energético 45.104 MJ; Emissão de CO2 2.404 kg
Resíduos:
- embalagem: re150101 Embalagens de papel e cartão. (componente de resíduo); rendimento 0.038 kg; Código LER 15 01 01; Massa do elemento 1 kg; Volume 0.001333 m3
