# Sprinkler

- Propriedade do ficheiro: CYPE Ingenieros S.A.
- Formato: FIEBDC-3/2016
- Programa: Gerador de preços para construção civil. CYPE Ingenieros, S.A.
- Data: 31/10/2024
- Âmbito geográfico: Moçambique
- Moeda: MZN
- Custos indirectos: 3 %
- IVA: 17 %

## I Instalações

### IF Abastecimento de água

#### IFO Protecção contra incêndios para habitações

**IFO030** Ud Sprinkler.
Sprinkler automático pendente, residencial, resposta rápida, com ampola fusível de vidro frágil de 3 mm de diâmetro e dissolução alcoólica de cor vermelho, ruptura a 68°C, de 1/2" DN 15 mm de diâmetro de rosca, constante de descarga K de 70 (métrico), com embelezador, acabamento branco. Inclusive acessórios e peças especiais para ligação à rede de distribuição de água. Totalmente montado, ligado e testado.
Inclui: Marcação da disposição do sprinkler, coordenada com as restantes instalações ou elementos que possam ter interferências. Ligação à rede de distribuição de água.
Critério de medição de projecto: Número de unidades previstas, segundo documentação gráfica de Projecto.
Critério de medição de obra: Medir-se-á o número de unidades realmente executadas segundo especificações de Projecto.

| Código | Un | Descrição | Rendimento | Preço | Importância |
|---|---|---|---|---|---|
| mt41upo010a | Ud | Sprinkler automático pendente, residencial, resposta rápida, com ampola fusível de vidro frágil de 3 mm de diâmetro e dissolução alcoólica de cor vermelho, ruptura a 68°C, de 1/2" DN 15 mm de diâmetro de rosca, constante de descarga K de 70 (métrico). (material) | 1 | 3462.34 | 3462.340 |
| mt41upo015a | Ud | Embelezador, acabamento branco, para sprinkler automático pendente. (material) | 1 | 496.55 | 496.550 |
| mt37tpu530k | Ud | Tê com saída roscada fêmea, de plástico (PPSU), de 25 mm x 1/2" x 25 mm. (material) | 1 | 1343.55 | 1343.550 |
| mo008 | h | Oficial de 1ª canalizador. (mão de obra) | 0.299 | 138.06 | 41.280 |
| mo107 | h | Ajudante de canalizador. (mão de obra) | 0.299 | 100.25 | 29.975 |
| % | % | Custos directos complementares | 2 % | 5373.695 | 107.474 |
|  |  | Custos directos |  |  | 5481.169 |

Resíduos:
- colocação: mt37tpu530k Tê com saída roscada fêmea, de plástico (PPSU), de 25 mm x 1/2" x 25 mm; factor de resíduo 0.02652

## Recursos

**mt37tpu530k** Ud Tê com saída roscada fêmea, de plástico (PPSU), de 25 mm x 1/2" x 25 mm
Dados técnicos: Custo energético 9.707 MJ; Emissão de CO2 0.511 kg; Código LER 17 02 03; Massa do elemento 0.1 kg; Volume 0.000167 m3
Resíduos:
- embalagem: re150101 Embalagens de papel e cartão. (componente de resíduo); rendimento 0.036 kg; Código LER 15 01 01; Massa do elemento 1 kg; Volume 0.001333 m3
