# Descalcificador

- Propriedade do ficheiro: CYPE Ingenieros S.A.
- Formato: FIEBDC-3/2016
- Programa: Gerador de preços para construção civil. CYPE Ingenieros, S.A.
- Data: 31/10/2024
- Âmbito geográfico: Moçambique
- Moeda: MZN
- Custos indirectos: 3 %
- IVA: 17 %

## I Instalações

### IF Abastecimento de água

#### IFT Sistemas de tratamento de água

**IFT010** Ud Descalcificador.
Descalcificador compacto com comando por tempo de três ciclos, rosca de 3/4", pressão de trabalho de 1,5 a 6 bar, caudal de 0,3 m³/h e de 200x400x650 mm. Inclusive tubos entre os diferentes elementos e acessórios, válvulas de seccionamento adufa de latão fundido, filtro de cartucho, electroválvula, tubagem e torneira para escoamento. Totalmente montado, ligado e testado.
Inclui: Marcação. Colocação e fixação do descalcificador. Colocação e fixação de tubagens e acessórios. Ligação.
Critério de medição de projecto: Número de unidades previstas, segundo documentação gráfica de Projecto.
Critério de medição de obra: Medir-se-á o número de unidades realmente executadas segundo especificações de Projecto.

| Código | Un | Descrição | Rendimento | Preço | Importância |
|---|---|---|---|---|---|
| mt37svc010c | Ud | Válvula adufa de latão fundido, para enroscar, de 3/4". (material) | 2 | 567.92 | 1135.840 |
| mt37eqt010ae | Ud | Filtro de cartucho formado por cabeça, vaso e cartucho contentor de carvão activo, rosca de 3/4", caudal de 0,4 m³/h. (material) | 1 | 2455.49 | 2455.490 |
| mt37eqt100aa | Ud | Descalcificador compacto com comando por tempo de três ciclos, rosca de 3/4", pressão de trabalho de 1,5 a 6 bar, caudal de 0,3 m³/h e de 200x400x650 mm, inclusive electroválvula para o bypass. (material) | 1 | 55246.62 | 55246.620 |
| mt36tie010aa | m | Tubo de PVC, série B, de 32 mm de diâmetro e 3 mm de espessura, com extremo abocardado, segundo NP EN 1329-1. (material) | 0.5 | 130.22 | 65.110 |
| mt37sve010b | Ud | Válvula de esfera de latão niquelado para enroscar de 1/2". (material) | 1 | 477.17 | 477.170 |
| mt37www010 | Ud | Material auxiliar para instalações de abastecimento de água. (material) | 1 | 135.04 | 135.040 |
| mo008 | h | Oficial de 1ª canalizador. (mão de obra) | 7.177 | 138.06 | 990.857 |
| mo107 | h | Ajudante de canalizador. (mão de obra) | 7.177 | 100.25 | 719.494 |
| % | % | Custos directos complementares | 4 % | 61225.621 | 2449.025 |
|  |  | Custos directos |  |  | 63674.646 |

Resíduos:
- colocação: mt36tie010aa Tubo de PVC, série B, de 32 mm de diâmetro e 3 mm de espessura, com extremo abocardado, segundo NP EN 1329-1; factor de resíduo 0.08

## Recursos

**mt37svc010c** Ud Válvula adufa de latão fundido, para enroscar, de 3/4"
Dados técnicos: Custo energético 491.999 MJ; Emissão de CO2 33.101 kg
Resíduos:
- embalagem: re150101 Embalagens de papel e cartão. (componente de resíduo); rendimento 0.072 kg; Código LER 15 01 01; Massa do elemento 1 kg; Volume 0.001333 m3

**mt36tie010aa** m Tubo de PVC, série B, de 32 mm de diâmetro e 3 mm de espessura, com extremo abocardado, segundo NP EN 1329-1
Dados técnicos: Custo energético 36.367 MJ; Emissão de CO2 0.532 kg; Código LER 17 02 03; Massa do elemento 0.41 kg; Volume 0.000683 m3
Resíduos:
- embalagem: re150101 Embalagens de papel e cartão; rendimento 0.018 kg
- embalagem: re170201 Madeira. (componente de resíduo); rendimento 0.052 kg; Código LER 17 02 01; Massa do elemento 1 kg; Volume 0.000909 m3
- embalagem: re170203 Plástico. (componente de resíduo); rendimento 0.003 kg; Código LER 17 02 03; Massa do elemento 1 kg; Volume 0.001667 m3

**mt37sve010b** Ud Válvula de esfera de latão niquelado para enroscar de 1/2"
Dados técnicos: Custo energético 509.569 MJ; Emissão de CO2 34.281 kg
Resíduos:
- embalagem: re150101 Embalagens de papel e cartão; rendimento 0.072 kg
