# Filtro de retenção de resíduos

- Propriedade do ficheiro: CYPE Ingenieros S.A.
- Formato: FIEBDC-3/2016
- Programa: Gerador de preços para construção civil. CYPE Ingenieros, S.A.
- Data: 20/04/2024
- Âmbito geográfico: Moçambique
- Moeda: MZN
- Custos indirectos: 3 %
- IVA: 17 %

## I Instalações

### IF Abastecimento de água

#### IFW Elementos

**IFW020** Ud Filtro de retenção de resíduos.
Filtro de retenção de resíduos de latão, com peneiro de aço inoxidável com perfurações de 0,5 mm de diâmetro, com rosca de 1 1/2", para uma pressão máxima de funcionamento de 16 bar e uma temperatura máxima de 110°C.
Inclui: Marcação. Colocação. Ligação e verificação do seu correcto funcionamento.
Critério de medição de projecto: Número de unidades previstas, segundo documentação gráfica de Projecto.
Critério de medição de obra: Medir-se-á o número de unidades realmente executadas segundo especificações de Projecto.

| Código | Un | Descrição | Rendimento | Preço | Importância |
|---|---|---|---|---|---|
| mt37www060g | Ud | Filtro de retenção de resíduos de latão, com peneiro de aço inoxidável com perfurações de 0,5 mm de diâmetro, com rosca de 1 1/2", para uma pressão máxima de funcionamento de 16 bar e uma temperatura máxima de 110°C. (material) | 1 | 2302.31 | 2302.310 |
| mt37www010 | Ud | Material auxiliar para instalações de abastecimento de água. (material) | 1 | 133.02 | 133.020 |
| mo008 | h | Oficial de 1ª canalizador. (mão de obra) | 0.179 | 136.52 | 24.437 |
| mo107 | h | Ajudante de canalizador. (mão de obra) | 0.179 | 99.12 | 17.742 |
| % | % | Custos directos complementares | 2 % | 2477.509 | 49.550 |
|  |  | Custos directos |  |  | 2527.059 |

## Recursos

**mt37www060g** Ud Filtro de retenção de resíduos de latão
Dados técnicos: Custo energético 1001.562 MJ; Emissão de CO2 70.973 kg
Resíduos:
- embalagem: re150101 Embalagens de papel e cartão. (componente de resíduo); rendimento 0.072 kg; Código LER 15 01 01; Massa do elemento 1 kg; Volume 0.001333 m3
