# Válvula de retenção

- Propriedade do ficheiro: CYPE Ingenieros S.A.
- Formato: FIEBDC-3/2016
- Programa: Gerador de preços para construção civil. CYPE Ingenieros, S.A.
- Data: 31/10/2024
- Âmbito geográfico: Moçambique
- Moeda: MZN
- Custos indirectos: 3 %
- IVA: 17 %

## I Instalações

### IF Abastecimento de água

#### IFW Elementos

**IFW040** Ud Válvula de retenção.
Válvula de retenção de latão para enroscar de 1 1/4".
Inclui: Marcação. Colocação. Ligação e verificação do seu correcto funcionamento.
Critério de medição de projecto: Número de unidades previstas, segundo documentação gráfica de Projecto.
Critério de medição de obra: Medir-se-á o número de unidades realmente executadas segundo especificações de Projecto.

| Código | Un | Descrição | Rendimento | Preço | Importância |
|---|---|---|---|---|---|
| mt37svr010d | Ud | Válvula de retenção de latão para enroscar de 1 1/4". (material) | 1 | 1292.51 | 1292.510 |
| mt37www010 | Ud | Material auxiliar para instalações de abastecimento de água. (material) | 1 | 135.04 | 135.040 |
| mo008 | h | Oficial de 1ª canalizador. (mão de obra) | 0.179 | 138.06 | 24.713 |
| mo107 | h | Ajudante de canalizador. (mão de obra) | 0.179 | 100.25 | 17.945 |
| % | % | Custos directos complementares | 2 % | 1470.208 | 29.404 |
|  |  | Custos directos |  |  | 1499.612 |

## Recursos

**mt37svr010d** Ud Válvula de retenção de latão para enroscar de 1 1/4"
Dados técnicos: Custo energético 1022.613 MJ; Emissão de CO2 68.737 kg
Resíduos:
- embalagem: re150101 Embalagens de papel e cartão. (componente de resíduo); rendimento 0.072 kg; Código LER 15 01 01; Massa do elemento 1 kg; Volume 0.001333 m3
