# Válvula limitadora de pressão

- Propriedade do ficheiro: CYPE Ingenieros S.A.
- Formato: FIEBDC-3/2016
- Programa: Gerador de preços para construção civil. CYPE Ingenieros, S.A.
- Data: 20/04/2024
- Âmbito geográfico: Moçambique
- Moeda: MZN
- Custos indirectos: 3 %
- IVA: 17 %

## I Instalações

### IF Abastecimento de água

#### IFW Elementos

**IFW060** Ud Válvula limitadora de pressão.
Válvula limitadora de pressão de latão, de 3/4" DN 20 mm de diâmetro, pressão máxima de entrada de 25 bar e pressão de saída regulável entre 1 e 6 bar. Incluindo manómetro, elementos de montagem e outros acessórios necessários para o seu correcto funcionamento.
Inclui: Marcação. Ligação e verificação do seu correcto funcionamento.
Critério de medição de projecto: Número de unidades previstas, segundo documentação gráfica de Projecto.
Critério de medição de obra: Medir-se-á o número de unidades realmente executadas segundo especificações de Projecto.

| Código | Un | Descrição | Rendimento | Preço | Importância |
|---|---|---|---|---|---|
| mt37svl020b | Ud | Válvula limitadora de pressão de latão, de 3/4" DN 20 mm de diâmetro, pressão máxima de entrada de 25 bar e pressão de saída regulável entre 1 e 6 bar, temperatura máxima de 80°C, com racores. (material) | 1 | 4458.29 | 4458.290 |
| mt42www041 | Ud | Manómetro com banho de glicerina e diâmetro de esfera de 100 mm, com tomada vertical, para montagem roscado de 1/4", escala de pressão de 0 a 10 bar. (material) | 1 | 4113.37 | 4113.370 |
| mt37www010 | Ud | Material auxiliar para instalações de abastecimento de água. (material) | 1 | 133.02 | 133.020 |
| mo008 | h | Oficial de 1ª canalizador. (mão de obra) | 0.144 | 136.52 | 19.659 |
| mo107 | h | Ajudante de canalizador. (mão de obra) | 0.144 | 99.12 | 14.273 |
| % | % | Custos directos complementares | 2 % | 8738.612 | 174.772 |
|  |  | Custos directos |  |  | 8913.384 |

## Recursos

**mt37svl020b** Ud Válvula limitadora de pressão de latão
Dados técnicos: Custo energético 0.039 MJ; Emissão de CO2 0.061 kg
Resíduos:
- embalagem: re150101 Embalagens de papel e cartão. (componente de resíduo); rendimento 0.072 kg; Código LER 15 01 01; Massa do elemento 1 kg; Volume 0.001333 m3
