# Pré-instalação de contador de gás

- Propriedade do ficheiro: CYPE Ingenieros S.A.
- Formato: FIEBDC-3/2016
- Programa: Gerador de preços para construção civil. CYPE Ingenieros, S.A.
- Data: 20/04/2024
- Âmbito geográfico: Moçambique
- Moeda: MZN
- Custos indirectos: 3 %
- IVA: 17 %

## I Instalações

### IG Gases combustíveis

#### IGC Contadores

**IGC020** Ud Pré-instalação de contador de gás.
Pré-instalação de contador de gás, colocado em nicho, composta de: válvula e redutor tipo FE-25 para um caudal máximo de 25 m³/h, 0,4 a 4 bar de pressão de entrada e 21 mbar de pressão de saída, para instalação de local de utilização colectiva ou comercial. Inclusive aro e porta, curvas, tampão e elementos de fixação.
Critérios considerados na determinação do preço da unidade de obra: O preço não inclui os contadores nem os trabalhos auxiliares de pedreiro para instalações.
Inclui: Marcação. Montagem, ligação e verificação do seu correcto funcionamento. Colocação e fixação de aro e porta.
Critério de medição de projecto: Número de unidades previstas, segundo documentação gráfica de Projecto.
Critério de medição de obra: Medir-se-á o número de unidades realmente executadas segundo especificações de Projecto.

| Código | Un | Descrição | Rendimento | Preço | Importância |
|---|---|---|---|---|---|
| mt37sve010c | Ud | Válvula de esfera de latão niquelado para enroscar de 3/4". (material) | 1 | 694.03 | 694.030 |
| mt37tcb010d | Ud | Curva 90° de cobre rígido, 20/22 mm. (material) | 1 | 196.69 | 196.690 |
| mt43cgp040b | Ud | Tampão de latão de 3/4". (material) | 1 | 127.28 | 127.280 |
| mt43cgp020bg | Ud | Redutor tipo FE-25 para um caudal máximo de 25 m³/h, 0,4 a 4 bar de pressão de entrada e 21 mbar de pressão de saída. (material) | 1 | 9435.38 | 9435.380 |
| mt37tcb010h | Ud | Curva 90° de cobre rígido, 52/54 mm. (material) | 1 | 562.52 | 562.520 |
| mt43cgp060e | Ud | Aro e porta de chapa electrozincada de 500x500 mm. (material) | 1 | 4409.34 | 4409.340 |
| mt43www010 | Ud | Material auxiliar para instalações de gás. (material) | 1 | 133.02 | 133.020 |
| mo010 | h | Oficial de 1ª instalador de gás. (mão de obra) | 2.392 | 136.52 | 326.556 |
| mo109 | h | Ajudante de instalador de gás. (mão de obra) | 1.196 | 99.12 | 118.548 |
| % | % | Custos directos complementares | 2 % | 16003.364 | 320.067 |
|  |  | Custos directos |  |  | 16323.431 |

## Recursos

**mt37sve010c** Ud Válvula de esfera de latão niquelado para enroscar de 3/4"
Dados técnicos: Custo energético 720.409 MJ; Emissão de CO2 48.441 kg
Resíduos:
- embalagem: re150101 Embalagens de papel e cartão. (componente de resíduo); rendimento 0.072 kg; Código LER 15 01 01; Massa do elemento 1 kg; Volume 0.001333 m3

**mt43cgp040b** Ud Tampão de latão de 3/4"
Dados técnicos: Custo energético 0.039 MJ; Emissão de CO2 0.061 kg
Resíduos:
- embalagem: re150101 Embalagens de papel e cartão; rendimento 0.072 kg

**mt43cgp020bg** Ud Redutor tipo FE-25 para um caudal máximo de 25 m³/h, 0,4 a 4 bar de pressão de entrada e 21 mbar de pressão de saída
Dados técnicos: Custo energético 109.074 MJ; Emissão de CO2 6.856 kg
Resíduos:
- embalagem: re150101 Embalagens de papel e cartão; rendimento 0.072 kg

**mt43cgp060e** Ud Aro e porta de chapa electrozincada de 500x500 mm
Dados técnicos: Custo energético 0.017 MJ; Emissão de CO2 0.027 kg
Resíduos:
- embalagem: re150101 Embalagens de papel e cartão; rendimento 0.032 kg
