# Regulador de gás natural

- Propriedade do ficheiro: CYPE Ingenieros S.A.
- Formato: FIEBDC-3/2016
- Programa: Gerador de preços para construção civil. CYPE Ingenieros, S.A.
- Data: 20/04/2024
- Âmbito geográfico: Moçambique
- Moeda: MZN
- Custos indirectos: 3 %
- IVA: 17 %

## I Instalações

### IG Gases combustíveis

#### IGW Elementos

**IGW008** Ud Regulador de gás natural.
Regulador de pressão com válvula de segurança por defeito de pressão de 15 mbar de pressão mínima e rearme manual, de 5 m³/h de caudal máximo, 500 bar de pressão de entrada e 22 mbar de pressão de saída.
Inclui: Montagem, ligação e verificação do seu correcto funcionamento.
Critério de medição de projecto: Número de unidades previstas, segundo documentação gráfica de Projecto.
Critério de medição de obra: Medir-se-á o número de unidades realmente executadas segundo especificações de Projecto.

| Código | Un | Descrição | Rendimento | Preço | Importância |
|---|---|---|---|---|---|
| mt43acr230a | Ud | Regulador de pressão com válvula de segurança por defeito de pressão de 15 mbar de pressão mínima e rearme manual, de 5 m³/h de caudal máximo, 500 bar de pressão de entrada e 22 mbar de pressão de saída. (material) | 1 | 2626.8 | 2626.800 |
| mo010 | h | Oficial de 1ª instalador de gás. (mão de obra) | 0.299 | 136.52 | 40.819 |
| mo109 | h | Ajudante de instalador de gás. (mão de obra) | 0.299 | 99.12 | 29.637 |
| % | % | Custos directos complementares | 2 % | 2697.256 | 53.945 |
|  |  | Custos directos |  |  | 2751.201 |

## Recursos

**mt43acr230a** Ud Regulador de pressão com válvula de segurança por defeito de pressão de 15 mbar de pressão mínima e rearme manual
Dados técnicos: Custo energético 142.996 MJ; Emissão de CO2 8.970 kg
Resíduos:
- embalagem: re150101 Embalagens de papel e cartão. (componente de resíduo); rendimento 0.072 kg; Código LER 15 01 01; Massa do elemento 1 kg; Volume 0.001333 m3
