# Alojamento para dispositivo de gás

- Propriedade do ficheiro: CYPE Ingenieros S.A.
- Formato: FIEBDC-3/2016
- Programa: Gerador de preços para construção civil. CYPE Ingenieros, S.A.
- Data: 20/04/2024
- Âmbito geográfico: Moçambique
- Moeda: MZN
- Custos indirectos: 3 %
- IVA: 17 %

## I Instalações

### IG Gases combustíveis

#### IGW Elementos

**IGW030** Ud Alojamento para dispositivo de gás.
Aro e porta de chapa electrozincada de 300x400 mm.
Critérios considerados na determinação do preço da unidade de obra: O preço não inclui a execução do nicho.
Inclui: Colocação e fixação de aro e porta.
Critério de medição de projecto: Número de unidades previstas, segundo documentação gráfica de Projecto.
Critério de medição de obra: Medir-se-á o número de unidades realmente executadas segundo especificações de Projecto.

| Código | Un | Descrição | Rendimento | Preço | Importância |
|---|---|---|---|---|---|
| mt43cgp060c | Ud | Aro e porta de chapa electrozincada de 300x400 mm. (material) | 1 | 2264.58 | 2264.580 |
| mo010 | h | Oficial de 1ª instalador de gás. (mão de obra) | 0.299 | 136.52 | 40.819 |
| mo109 | h | Ajudante de instalador de gás. (mão de obra) | 0.359 | 99.12 | 35.584 |
| % | % | Custos directos complementares | 2 % | 2340.983 | 46.820 |
|  |  | Custos directos |  |  | 2387.803 |

## Recursos

**mt43cgp060c** Ud Aro e porta de chapa electrozincada de 300x400 mm
Dados técnicos: Custo energético 0.016 MJ; Emissão de CO2 0.026 kg
Resíduos:
- embalagem: re150101 Embalagens de papel e cartão. (componente de resíduo); rendimento 0.03 kg; Código LER 15 01 01; Massa do elemento 1 kg; Volume 0.001333 m3
