# Tubagem de aço preto, sem soldadura

- Propriedade do ficheiro: CYPE Ingenieros S.A.
- Formato: FIEBDC-3/2016
- Programa: Gerador de preços para construção civil. CYPE Ingenieros, S.A.
- Data: 31/10/2024
- Âmbito geográfico: Moçambique
- Moeda: MZN
- Custos indirectos: 3 %
- IVA: 17 %

## I Instalações

### IH Tubagens para fluidos

#### IHA Tubagens de aço

**IHA020** m Tubagem de aço preto, sem soldadura.
Tubagem formada por tubo de aço preto estirado sem soldadura, série M, de 1" DN 25 mm de diâmetro e 3,2 mm de espessura. Instalação em superfície. Inclusive material auxiliar para montagem e fixação, acessórios e peças especiais.
Inclui: Marcação. Colocação e fixação de tubos, acessórios e peças especiais.
Critério de medição de projecto: Comprimento medido segundo documentação gráfica de Projecto.
Critério de medição de obra: Medir-se-á o comprimento realmente executado segundo especificações de Projecto.

| Código | Un | Descrição | Rendimento | Preço | Importância |
|---|---|---|---|---|---|
| mt08tan330d | Ud | Material auxiliar para montagem e fixação das tubagens de aço, de 1" DN 25 mm. (material) | 1 | 29.62 | 29.620 |
| mt08tan015dg | m | Tubo de aço preto estirado sem soldadura, série M, de 1" DN 25 mm de diâmetro e 3,2 mm de espessura, segundo NP EN 10255, com o preço incrementado em 30% relativamente a acessórios e peças especiais. (material) | 1 | 530.38 | 530.380 |
| mo008 | h | Oficial de 1ª canalizador. (mão de obra) | 0.275 | 138.06 | 37.967 |
| mo107 | h | Ajudante de canalizador. (mão de obra) | 0.275 | 100.25 | 27.569 |
| % | % | Custos directos complementares | 2 % | 625.536 | 12.511 |
|  |  | Custos directos |  |  | 638.047 |

Resíduos:
- colocação: mt08tan015dg; factor de resíduo 0.0345315

## Recursos

**mt08tan015dg** m Tubo de aço preto estirado sem soldadura
Dados técnicos: Custo energético 25.480 MJ; Emissão de CO2 1.223 kg; Código LER 17 04 05; Massa do elemento 2.41 kg; Volume 0.001148 m3
Resíduos:
- embalagem: re170201 Madeira. (componente de resíduo); rendimento 0.011 kg; Código LER 17 02 01; Massa do elemento 1 kg; Volume 0.000909 m3
- embalagem: re170203 Plástico. (componente de resíduo); rendimento 0.003 kg; Código LER 17 02 03; Massa do elemento 1 kg; Volume 0.001667 m3
