# Tubagem de aço galvanizado, com soldadura longitudinal

- Propriedade do ficheiro: CYPE Ingenieros S.A.
- Formato: FIEBDC-3/2016
- Programa: Gerador de preços para construção civil. CYPE Ingenieros, S.A.
- Data: 15/12/2025
- Âmbito geográfico: Moçambique
- Moeda: MZN
- Custos indirectos: 3 %
- IVA: 17 %

## I Instalações

### IH Tubagens para fluidos

#### IHA Tubagens de aço

**IHA110** m Tubagem de aço galvanizado, com soldadura longitudinal.
Tubagem formada por tubo de aço galvanizado, com soldadura longitudinal por resistência eléctrica, série M, de 1" DN 25 mm de diâmetro e 3,2 mm de espessura. Instalação em superfície. Inclusive material auxiliar para montagem e fixação, acessórios e peças especiais.
Inclui: Marcação. Colocação e fixação de tubos, acessórios e peças especiais.
Critério de medição de projecto: Comprimento medido segundo documentação gráfica de Projecto.
Critério de medição de obra: Medir-se-á o comprimento realmente executado segundo especificações de Projecto.

| Código | Un | Descrição | Rendimento | Preço | Importância |
|---|---|---|---|---|---|
| mt08tag400d | Ud | Material auxiliar para montagem e fixação das tubagens de aço galvanizado, de 1" DN 25 mm. (material) | 1 | 29.62 | 29.620 |
| mt08tag010ag | m | Tubo de aço galvanizado, com soldadura longitudinal por resistência eléctrica, série M, de 1" DN 25 mm de diâmetro e 3,2 mm de espessura, segundo NP EN 10255, com o preço incrementado em 30% relativamente a acessórios e peças especiais. (material) | 1 | 452.48 | 452.480 |
| mo008 | h | Oficial de 1ª canalizador. (mão de obra) | 0.275 | 144.14 | 39.639 |
| mo107 | h | Ajudante de canalizador. (mão de obra) | 0.275 | 104.64 | 28.776 |
| % | % | Custos directos complementares | 2 % | 550.515 | 11.010 |
|  |  | Custos directos |  |  | 561.525 |

Resíduos:
- colocação: mt08tag010ag; factor de resíduo 0.0330876

## Recursos

**mt08tag010ag** m Tubo de aço galvanizado
Dados técnicos: Custo energético 117.013 MJ; Emissão de CO2 11.755 kg; Código LER 17 04 05; Massa do elemento 2.41 kg; Volume 0.001148 m3
Resíduos:
- embalagem: re170201 Madeira. (componente de resíduo); rendimento 0.011 kg; Código LER 17 02 01; Massa do elemento 1 kg; Volume 0.000909 m3
- embalagem: re170203 Plástico. (componente de resíduo); rendimento 0.003 kg; Código LER 17 02 03; Massa do elemento 1 kg; Volume 0.001667 m3
