# Tubagem de aço inoxidável, com soldadura longitudinal, para gás

- Propriedade do ficheiro: CYPE Ingenieros S.A.
- Formato: FIEBDC-3/2016
- Programa: Gerador de preços para construção civil. CYPE Ingenieros, S.A.
- Data: 20/04/2024
- Âmbito geográfico: Moçambique
- Moeda: MZN
- Custos indirectos: 3 %
- IVA: 17 %

## I Instalações

### IH Tubagens para fluidos

#### IHA Tubagens de aço

**IHA610** m Tubagem de aço inoxidável, com soldadura longitudinal, para gás.
Tubagem para gás, formada por tubo de aço inoxidável com soldadura, de 28 mm de diâmetro e 0,8 mm de espessura (28x0,8). Instalação em superfície. Inclusive material auxiliar para montagem e fixação, acessórios e peças especiais.
Inclui: Marcação. Colocação e fixação de tubos, acessórios e peças especiais.
Critério de medição de projecto: Comprimento medido segundo documentação gráfica de Projecto.
Critério de medição de obra: Medir-se-á o comprimento realmente executado segundo especificações de Projecto.

| Código | Un | Descrição | Rendimento | Preço | Importância |
|---|---|---|---|---|---|
| mt08tai400e | Ud | Material auxiliar para montagem e fixação das tubagens de aço inoxidável com soldadura, de 28 mm de diâmetro. (material) | 1 | 10.29 | 10.290 |
| mt08tai010eg | m | Tubo de aço inoxidável com soldadura, de 28 mm de diâmetro e 0,8 mm de espessura (28x0,8), segundo NP EN 10208-1, com o preço incrementado em 30% relativamente a acessórios e peças especiais. (material) | 1 | 267.67 | 267.670 |
| mo010 | h | Oficial de 1ª instalador de gás. (mão de obra) | 0.275 | 136.52 | 37.543 |
| mo109 | h | Ajudante de instalador de gás. (mão de obra) | 0.275 | 99.12 | 27.258 |
| % | % | Custos directos complementares | 2 % | 342.761 | 6.855 |
|  |  | Custos directos |  |  | 349.616 |

Resíduos:
- colocação: mt08tai010eg; factor de resíduo 0.035

## Recursos

**mt08tai010eg** m Tubo de aço inoxidável com soldadura
Dados técnicos: Custo energético 28.262 MJ; Emissão de CO2 3.886 kg; Código LER 17 04 05; Massa do elemento 0.556 kg; Volume 0.000265 m3
Resíduos:
- embalagem: re170201 Madeira. (componente de resíduo); rendimento 0.011 kg; Código LER 17 02 01; Massa do elemento 1 kg; Volume 0.000909 m3
- embalagem: re170203 Plástico. (componente de resíduo); rendimento 0.003 kg; Código LER 17 02 03; Massa do elemento 1 kg; Volume 0.001667 m3
