# Tubagem de polietileno (PE)

- Propriedade do ficheiro: CYPE Ingenieros S.A.
- Formato: FIEBDC-3/2016
- Programa: Gerador de preços para construção civil. CYPE Ingenieros, S.A.
- Data: 31/10/2024
- Âmbito geográfico: Moçambique
- Moeda: MZN
- Custos indirectos: 3 %
- IVA: 17 %

## I Instalações

### IH Tubagens para fluidos

#### IHE Tubagens de polietileno

**IHE010** m Tubagem de polietileno (PE).
Tubagem formada por tubo de polietileno PE 100, de cor preto com bandas de cor azul, de 32 mm de diâmetro exterior e 2 mm de espessura, SDR17, PN=10 atm. Instalação enterrada. Inclusive acessórios e peças especiais.
Critérios considerados na determinação do preço da unidade de obra: O preço não inclui a escavação nem o enchimento da vala.
Inclui: Marcação. Colocação de tubos, acessórios e peças especiais.
Critério de medição de projecto: Comprimento medido segundo documentação gráfica de Projecto.
Critério de medição de obra: Medir-se-á o comprimento realmente executado segundo especificações de Projecto.

| Código | Un | Descrição | Rendimento | Preço | Importância |
|---|---|---|---|---|---|
| mt37tpa020bcg | m | Tubo de polietileno PE 100, de cor preto com bandas de cor azul, de 32 mm de diâmetro exterior e 2 mm de espessura, SDR17, PN=10 atm, segundo NP EN 12201-2, com o preço incrementado em 30% relativamente a acessórios e peças especiais. (material) | 1 | 147.96 | 147.960 |
| mo008 | h | Oficial de 1ª canalizador. (mão de obra) | 0.072 | 138.06 | 9.940 |
| mo107 | h | Ajudante de canalizador. (mão de obra) | 0.072 | 100.25 | 7.218 |
| % | % | Custos directos complementares | 2 % | 165.118 | 3.302 |
|  |  | Custos directos |  |  | 168.420 |

Resíduos:
- colocação: mt37tpa020bcg; factor de resíduo 0.044

## Recursos

**mt37tpa020bcg** m Tubo de polietileno PE 100
Dados técnicos: Custo energético 32.842 MJ; Emissão de CO2 0.898 kg; Código LER 17 02 03; Massa do elemento 0.2 kg; Volume 0.000333 m3
Resíduos:
- embalagem: re170201 Madeira. (componente de resíduo); rendimento 0.04 kg; Código LER 17 02 01; Massa do elemento 1 kg; Volume 0.000909 m3
