# Tubagem de polietileno reticulado (PE-X), "UPONOR IBERIA"

- Propriedade do ficheiro: CYPE Ingenieros S.A.
- Formato: FIEBDC-3/2016
- Programa: Gerador de preços para construção civil. CYPE Ingenieros, S.A.
- Data: 20/04/2024
- Âmbito geográfico: Moçambique
- Moeda: MZN
- Custos indirectos: 3 %
- IVA: 17 %

## I Instalações

### IH Tubagens para fluidos

#### IHE Tubagens de polietileno

**IHE111** m Tubagem de polietileno reticulado (PE-X), "UPONOR IBERIA".
Tubagem formada por tubo de polietileno reticulado (PE-Xa), série 5, modelo Aqua Pipe "UPONOR IBERIA", de 16 mm de diâmetro exterior, PN=6 atm e 1,8 mm de espessura, sistema de união Quick and Easy, fornecido em rolos. Instalação em superfície. Inclusive material auxiliar para montagem e fixação, acessórios e peças especiais.
Inclui: Marcação. Colocação e fixação de tubos, acessórios e peças especiais.
Critério de medição de projecto: Comprimento medido segundo documentação gráfica de Projecto.
Critério de medição de obra: Medir-se-á o comprimento realmente executado segundo especificações de Projecto.

| Código | Un | Descrição | Rendimento | Preço | Importância |
|---|---|---|---|---|---|
| mt37tpu400i | Ud | Material auxiliar para montagem e fixação das tubagens de polietileno reticulado (PE-Xa), série 5, modelo Aqua Pipe "UPONOR IBERIA", de 16 mm de diâmetro exterior. (material) | 1 | 11.88 | 11.880 |
| mt37tpu010yg | m | Tubo de polietileno reticulado (PE-Xa), série 5, modelo Aqua Pipe "UPONOR IBERIA", de 16 mm de diâmetro exterior, PN=6 atm e 1,8 mm de espessura, sistema de união Quick and Easy, fornecido em rolos, segundo NP EN ISO 15875-2, com o preço incrementado em 30% relativamente a acessórios e peças especiais. (material) | 1 | 327.34 | 327.340 |
| mo008 | h | Oficial de 1ª canalizador. (mão de obra) | 0.036 | 136.52 | 4.915 |
| mo107 | h | Ajudante de canalizador. (mão de obra) | 0.036 | 99.12 | 3.568 |
| % | % | Custos directos complementares | 2 % | 347.703 | 6.954 |
|  |  | Custos directos |  |  | 354.657 |

Resíduos:
- colocação: mt37tpu010yg; factor de resíduo 0.0275

## Recursos

**mt37tpu010yg** m Tubo de polietileno reticulado (PE-Xa)
Dados técnicos: Custo energético 7.363 MJ; Emissão de CO2 0.366 kg; Código LER 17 02 03; Massa do elemento 0.076 kg; Volume 0.000127 m3
