# Tubagem de polietileno resistente à temperatura (PE-RT) com barreira de oxigénio

- Propriedade do ficheiro: CYPE Ingenieros S.A.
- Formato: FIEBDC-3/2016
- Programa: Gerador de preços para construção civil. CYPE Ingenieros, S.A.
- Data: 20/04/2024
- Âmbito geográfico: Moçambique
- Moeda: MZN
- Custos indirectos: 3 %
- IVA: 17 %

## I Instalações

### IH Tubagens para fluidos

#### IHE Tubagens de polietileno

**IHE220** m Tubagem de polietileno resistente à temperatura (PE-RT) com barreira de oxigénio.
Tubagem formada por tubo de polietileno resistente à temperatura (PE-RT) com barreira de oxigénio (EVOH) e recobrimento exterior de polímero com micropartículas metálicas, de 12 mm de diâmetro exterior e 1,4 mm de espessura. Instalação em superfície. Inclusive material auxiliar para montagem e fixação, acessórios e peças especiais.
Inclui: Marcação. Colocação e fixação de tubos, acessórios e peças especiais.
Critério de medição de projecto: Comprimento medido segundo documentação gráfica de Projecto.
Critério de medição de obra: Medir-se-á o comprimento realmente executado segundo especificações de Projecto.

| Código | Un | Descrição | Rendimento | Preço | Importância |
|---|---|---|---|---|---|
| mt37pol407a | Ud | Material auxiliar para montagem e fixação das tubagens de polietileno resistente à temperatura (PE-RT) com barreira de oxigénio (EVOH) e recobrimento exterior de polímero com micropartículas metálicas, de 12 mm de diâmetro exterior. (material) | 1 | 3.19 | 3.190 |
| mt37pol027ag | m | Tubo de polietileno resistente à temperatura (PE-RT) com barreira de oxigénio (EVOH) e recobrimento exterior de polímero com micropartículas metálicas, de 12 mm de diâmetro exterior e 1,4 mm de espessura, segundo NP EN ISO 22391-2, com o preço incrementado em 30% relativamente a acessórios e peças especiais. (material) | 1 | 95.15 | 95.150 |
| mo008 | h | Oficial de 1ª canalizador. (mão de obra) | 0.036 | 136.52 | 4.915 |
| mo107 | h | Ajudante de canalizador. (mão de obra) | 0.036 | 99.12 | 3.568 |
| % | % | Custos directos complementares | 2 % | 106.823 | 2.136 |
|  |  | Custos directos |  |  | 108.959 |

Resíduos:
- colocação: mt37pol027ag; factor de resíduo 0.0275

## Recursos

**mt37pol027ag** m Tubo de polietileno resistente à temperatura (PE-RT) com barreira de oxigénio (EVOH) e recobrimento exterior de
Dados técnicos: Custo energético 4.456 MJ; Emissão de CO2 0.221 kg; Código LER 17 02 03; Massa do elemento 0.046 kg; Volume 0.000077 m3
