# Interruptor crepuscular

- Propriedade do ficheiro: CYPE Ingenieros S.A.
- Formato: FIEBDC-3/2016
- Programa: Gerador de preços para construção civil. CYPE Ingenieros, S.A.
- Data: 31/10/2024
- Âmbito geográfico: Moçambique
- Moeda: MZN
- Custos indirectos: 3 %
- IVA: 17 %

## I Instalações

### II Iluminação

#### IIC Sistemas de controlo e regulação

**IIC010** Ud Interruptor crepuscular.
Interruptor crepuscular com célula fotoeléctrica integrada, grau de protecção IP54, para uma potência máxima de 700 W, 10 A, 250 V e 50 Hz, luminância 5 a 1000 lux e atraso da conexão e desconexão, para comando automático da iluminação. Inclusive fixações.
Inclui: Marcação. Montagem, ligação e verificação do seu correcto funcionamento.
Critério de medição de projecto: Número de unidades previstas, segundo documentação gráfica de Projecto.
Critério de medição de obra: Medir-se-á o número de unidades realmente executadas segundo especificações de Projecto.

| Código | Un | Descrição | Rendimento | Preço | Importância |
|---|---|---|---|---|---|
| mt34crg010a | Ud | Interruptor crepuscular com célula fotoeléctrica integrada, grau de protecção IP54, para uma potência máxima de 700 W, 10 A, 250 V e 50 Hz, luminância 5 a 1000 lux e atraso da conexão e desconexão, com fixações. (material) | 1 | 4731.93 | 4731.930 |
| mo003 | h | Oficial de 1ª electricista. (mão de obra) | 0.153 | 138.06 | 21.123 |
| mo102 | h | Ajudante de electricista. (mão de obra) | 0.153 | 100.25 | 15.338 |
| % | % | Custos directos complementares | 2 % | 4768.391 | 95.368 |
|  |  | Custos directos |  |  | 4863.759 |

## Recursos

**mt34crg010a** Ud Interruptor crepuscular com célula fotoeléctrica integrada
Dados técnicos: Custo energético 12.228 MJ; Emissão de CO2 0.671 kg
Resíduos:
- embalagem: re150101 Embalagens de papel e cartão. (componente de resíduo); rendimento 0.033 kg; Código LER 15 01 01; Massa do elemento 1 kg; Volume 0.001333 m3
