# Luminária rectangular com lâmpada LED. Instalação em superfície

- Propriedade do ficheiro: CYPE Ingenieros S.A.
- Formato: FIEBDC-3/2016
- Programa: Gerador de preços para construção civil. CYPE Ingenieros, S.A.
- Data: 31/10/2024
- Âmbito geográfico: Moçambique
- Moeda: MZN
- Custos indirectos: 3 %
- IVA: 17 %

## I Instalações

### II Iluminação

#### III Instalação interior

**III142** Ud Luminária rectangular com lâmpada LED. Instalação em superfície.
Luminária rectangular, não regulável, de 1195x295x34 mm, de 40 W, alimentação a 220/240 V e 50-60 Hz, com lâmpada LED não substituível, temperatura de cor 4000 K, óptica formada por reflector revestido com alumínio vaporizado, acabamento alto brilho, de alto rendimento, feixe de luz extensivo 120°, difusor de polimetilmetacrilato (PMMA), aro embelezador de alumínio injectado, acabamento termoesmaltado, de cor branca, aro de alumínio para instalação na superfície, índice unificado de encandeamento menor que 19, índice de reprodução cromática maior de 80, fluxo luminoso 3461 lúmens, grau de protecção IP44. Instalação em superfície.
Inclui: Marcação. Montagem, ligação e verificação do seu correcto funcionamento.
Critério de medição de projecto: Número de unidades previstas, segundo documentação gráfica de Projecto.
Critério de medição de obra: Medir-se-á o número de unidades realmente executadas segundo especificações de Projecto.

| Código | Un | Descrição | Rendimento | Preço | Importância |
|---|---|---|---|---|---|
| mt34plg015b | Ud | Luminária rectangular, não regulável, de 1195x295x34 mm, de 40 W, alimentação a 220/240 V e 50-60 Hz, com lâmpada LED não substituível, temperatura de cor 4000 K, óptica formada por reflector revestido com alumínio vaporizado, acabamento alto brilho, de alto rendimento, feixe de luz extensivo 120°, difusor de polimetilmetacrilato (PMMA), aro embelezador de alumínio injectado, acabamento termoesmaltado, de cor branca, aro de alumínio para instalação na superfície, índice unificado de encandeamento menor que 19, índice de reprodução cromática maior de 80, fluxo luminoso 3461 lúmens, grau de protecção IP44. (material) | 1 | 9659.32 | 9659.320 |
| mo003 | h | Oficial de 1ª electricista. (mão de obra) | 0.179 | 138.06 | 24.713 |
| mo102 | h | Ajudante de electricista. (mão de obra) | 0.179 | 100.25 | 17.945 |
| % | % | Custos directos complementares | 2 % | 9701.978 | 194.040 |
|  |  | Custos directos |  |  | 9896.018 |

## Recursos

**mt34plg015b** Ud Luminária rectangular
Dados técnicos: Custo energético 202.726 MJ; Emissão de CO2 11.696 kg
Resíduos:
- embalagem: re150101 Embalagens de papel e cartão. (componente de resíduo); rendimento 0.689 kg; Código LER 15 01 01; Massa do elemento 1 kg; Volume 0.001333 m3
- embalagem: re170201 Madeira. (componente de resíduo); rendimento 0.168 kg; Código LER 17 02 01; Massa do elemento 1 kg; Volume 0.000909 m3
- embalagem: re170203 Plástico. (componente de resíduo); rendimento 0.014 kg; Código LER 17 02 03; Massa do elemento 1 kg; Volume 0.001667 m3
