# Projector sobre calha electrificada monofásica

- Propriedade do ficheiro: CYPE Ingenieros S.A.
- Formato: FIEBDC-3/2016
- Programa: Gerador de preços para construção civil. CYPE Ingenieros, S.A.
- Data: 31/10/2024
- Âmbito geográfico: Moçambique
- Moeda: MZN
- Custos indirectos: 3 %
- IVA: 17 %

## I Instalações

### II Iluminação

#### III Instalação interior

**III211** Ud Projector sobre calha electrificada monofásica.
Projector de alumínio injectado, de cor branca acabamento mate texturizado, com haste de alumínio anodizado acabamento brilhante e compartimento eléctrico de composto termoplástico, não regulável, de 15 W, alimentação a 220/240 V e 50-60 Hz, de 40 de diâmetro e 110 mm de altura, com lâmpada LED não substituível, temperatura de cor 3000 K, óptica formada por reflector de alto rendimento, feixe de luz intensivo 15°, índice de reprodução cromática maior de 90, fluxo luminoso 791 lúmens, grau de protecção IP20. Instalação sobre calha electrificada monofásica.
Critérios considerados na determinação do preço da unidade de obra: O preço não inclui a calha electrificada monofásica.
Inclui: Marcação. Montagem, ligação e verificação do seu correcto funcionamento.
Critério de medição de projecto: Número de unidades previstas, segundo documentação gráfica de Projecto.
Critério de medição de obra: Medir-se-á o número de unidades realmente executadas segundo especificações de Projecto.

| Código | Un | Descrição | Rendimento | Preço | Importância |
|---|---|---|---|---|---|
| mt34lle285a | Ud | Projector para calha electrificada monofásica, de alumínio injectado, de cor branca acabamento mate texturizado, com haste de alumínio anodizado acabamento brilhante e compartimento eléctrico de composto termoplástico, não regulável, de 15 W, alimentação a 220/240 V e 50-60 Hz, de 40 de diâmetro e 110 mm de altura, com lâmpada LED não substituível, temperatura de cor 3000 K, óptica formada por reflector de alto rendimento, feixe de luz intensivo 15°, índice de reprodução cromática maior de 90, fluxo luminoso 791 lúmens, grau de protecção IP20. (material) | 1 | 15363.12 | 15363.120 |
| mo003 | h | Oficial de 1ª electricista. (mão de obra) | 0.12 | 138.06 | 16.567 |
| mo102 | h | Ajudante de electricista. (mão de obra) | 0.12 | 100.25 | 12.030 |
| % | % | Custos directos complementares | 2 % | 15391.717 | 307.834 |
|  |  | Custos directos |  |  | 15699.551 |

## Recursos

**mt34lle285a** Ud Projector para calha electrificada monofásica
Dados técnicos: Custo energético 294.073 MJ; Emissão de CO2 20.221 kg
Resíduos:
- embalagem: re150101 Embalagens de papel e cartão. (componente de resíduo); rendimento 0.696 kg; Código LER 15 01 01; Massa do elemento 1 kg; Volume 0.001333 m3
- embalagem: re170201 Madeira. (componente de resíduo); rendimento 0.169 kg; Código LER 17 02 01; Massa do elemento 1 kg; Volume 0.000909 m3
- embalagem: re170203 Plástico. (componente de resíduo); rendimento 0.015 kg; Código LER 17 02 03; Massa do elemento 1 kg; Volume 0.001667 m3
