# Luminária sobre calha electrificada trifásica

- Propriedade do ficheiro: CYPE Ingenieros S.A.
- Formato: FIEBDC-3/2016
- Programa: Gerador de preços para construção civil. CYPE Ingenieros, S.A.
- Data: 31/10/2024
- Âmbito geográfico: Moçambique
- Moeda: MZN
- Custos indirectos: 3 %
- IVA: 17 %

## I Instalações

### II Iluminação

#### III Instalação interior

**III230** Ud Luminária sobre calha electrificada trifásica.
Luminária de chapa de aço, acabamento termoesmaltado, de cor branca, não regulável, de 54 W, alimentação a 220/240 V e 50-60 Hz, de 124,2x769x145,4 mm, com lâmpada LED não substituível, temperatura de cor 4000 K, óptica formada por reflector revestido com alumínio vaporizado, acabamento alto brilho, de alto rendimento, feixe de luz extensivo, índice de reprodução cromática maior de 80, fluxo luminoso 5400 lúmens, grau de protecção IP20. Instalação sobre calha electrificada trifásica.
Critérios considerados na determinação do preço da unidade de obra: O preço não inclui a calha electrificada trifásica.
Inclui: Marcação. Montagem, ligação e verificação do seu correcto funcionamento.
Critério de medição de projecto: Número de unidades previstas, segundo documentação gráfica de Projecto.
Critério de medição de obra: Medir-se-á o número de unidades realmente executadas segundo especificações de Projecto.

| Código | Un | Descrição | Rendimento | Preço | Importância |
|---|---|---|---|---|---|
| mt34lle160f | Ud | Luminária para calha electrificada trifásica, de chapa de aço, acabamento termoesmaltado, de cor branca, não regulável, de 54 W, alimentação a 220/240 V e 50-60 Hz, de 124,2x769x145,4 mm, com lâmpada LED não substituível, temperatura de cor 4000 K, óptica formada por reflector revestido com alumínio vaporizado, acabamento alto brilho, de alto rendimento, feixe de luz extensivo, índice de reprodução cromática maior de 80, fluxo luminoso 5400 lúmens, grau de protecção IP20. (material) | 1 | 20221.95 | 20221.950 |
| mo003 | h | Oficial de 1ª electricista. (mão de obra) | 0.12 | 138.06 | 16.567 |
| mo102 | h | Ajudante de electricista. (mão de obra) | 0.12 | 100.25 | 12.030 |
| % | % | Custos directos complementares | 2 % | 20250.547 | 405.011 |
|  |  | Custos directos |  |  | 20655.558 |
