# Plafon para exterior

- Propriedade do ficheiro: CYPE Ingenieros S.A.
- Formato: FIEBDC-3/2016
- Programa: Gerador de preços para construção civil. CYPE Ingenieros, S.A.
- Data: 20/04/2024
- Âmbito geográfico: Moçambique
- Moeda: MZN
- Custos indirectos: 3 %
- IVA: 17 %

## I Instalações

### II Iluminação

#### IIX Instalação Exterior

**IIX020** Ud Plafon para exterior.
Plafon circular para exterior, de ABS de cor branca, acabamento mate e difusor de policarbonato opalino, grau de protecção IP44, de 250 mm de diâmetro e 78 mm de altura, de 10 W de potência, alimentação a 220/240 V e 50-60 Hz, com lâmpada LED não substituível, temperatura de cor 4000 K, fluxo luminoso 1100 lúmens. Instalação em superfície. Inclusive elementos de fixação Inclui: Marcação. Montagem, ligação e verificação do seu correcto funcionamento.
Critério de medição de projecto: Número de unidades previstas, segundo documentação gráfica de Projecto.
Critério de medição de obra: Medir-se-á o número de unidades realmente executadas segundo especificações de Projecto.

| Código | Un | Descrição | Rendimento | Preço | Importância |
|---|---|---|---|---|---|
| mt34est150c | Ud | Plafon circular para exterior, de ABS de cor branca, acabamento mate e difusor de policarbonato opalino, grau de protecção IP44, de 250 mm de diâmetro e 78 mm de altura, de 10 W de potência, alimentação a 220/240 V e 50-60 Hz, com lâmpada LED não substituível, temperatura de cor 4000 K, fluxo luminoso 1100 lúmens, com elementos de fixação. (material) | 1 | 1389.65 | 1389.650 |
| mo003 | h | Oficial de 1ª electricista. (mão de obra) | 0.299 | 136.52 | 40.819 |
| mo102 | h | Ajudante de electricista. (mão de obra) | 0.299 | 99.12 | 29.637 |
| % | % | Custos directos complementares | 2 % | 1460.106 | 29.202 |
|  |  | Custos directos |  |  | 1489.308 |
