# Entrada binária KNX

- Propriedade do ficheiro: CYPE Ingenieros S.A.
- Formato: FIEBDC-3/2016
- Programa: Gerador de preços para construção civil. CYPE Ingenieros, S.A.
- Data: 19/04/2024
- Âmbito geográfico: Moçambique
- Moeda: MZN
- Custos indirectos: 3 %
- IVA: 17 %

## I Instalações

### IM Domóticas e inmóticas

#### IMK Componentes do sistema KNX

**IMK200** Ud Entrada binária KNX.
Entrada binária para ligar até 4 dispositivos convencionais com tensão nominal 24 V, de 2 módulos, com protocolo de comunicação KNX. Montagem em calha DIN.
Inclui: Montagem e ligação.
Critério de medição de projecto: Número de unidades previstas, segundo documentação gráfica de Projecto.
Critério de medição de obra: Medir-se-á o número de unidades realmente executadas segundo especificações de Projecto.

| Código | Un | Descrição | Rendimento | Preço | Importância |
|---|---|---|---|---|---|
| mt35dse020a | Ud | Entrada binária para ligar até 4 dispositivos convencionais com tensão nominal 24 V, de 2 módulos, com protocolo de comunicação KNX, com borne de ligação e derivação KNX, para montagem em calha DIN. (material) | 1 | 23193.28 | 23193.280 |
| mo003 | h | Oficial de 1ª electricista. (mão de obra) | 0.251 | 136.52 | 34.267 |
| mo102 | h | Ajudante de electricista. (mão de obra) | 0.251 | 99.12 | 24.879 |
| mo123 | h | Especialista na colocação em funcionamento de instalações. (mão de obra) | 0.502 | 258.2 | 129.616 |
| % | % | Custos directos complementares | 2 % | 23382.042 | 467.641 |
|  |  | Custos directos |  |  | 23849.683 |
