# Cabo eléctrico

- Propriedade do ficheiro: CYPE Ingenieros S.A.
- Formato: FIEBDC-3/2016
- Programa: Gerador de preços para construção civil. CYPE Ingenieros, S.A.
- Data: 19/04/2024
- Âmbito geográfico: Moçambique
- Moeda: MZN
- Custos indirectos: 3 %
- IVA: 17 %

## I Instalações

### IM Domóticas e inmóticas

#### IMK Componentes do sistema KNX

**IMK920** m Cabo eléctrico.
Cabo unipolar H07V-U, sendo a sua tensão atribuída de 450/750 V, reacção ao fogo classe Eca, com condutor unifilar de cobre classe 1 de 4 mm² de secção, com isolamento de PVC. Inclusive acessórios e elementos de fixação.
Inclui: Colocação de cabos. Ligação.
Critério de medição de projecto: Comprimento medido segundo documentação gráfica de Projecto.
Critério de medição de obra: Medir-se-á o comprimento realmente executado segundo especificações de Projecto.

| Código | Un | Descrição | Rendimento | Preço | Importância |
|---|---|---|---|---|---|
| mt35cep010ac | m | Cabo unipolar H07V-U, sendo a sua tensão atribuída de 450/750 V, reacção ao fogo classe Eca segundo NP EN 50575, com condutor unifilar de cobre classe 1 de 4 mm² de secção, com isolamento de PVC. Segundo NP 2356-3. (material) | 1 | 58.73 | 58.730 |
| mo003 | h | Oficial de 1ª electricista. (mão de obra) | 0.012 | 136.52 | 1.638 |
| mo102 | h | Ajudante de electricista. (mão de obra) | 0.012 | 99.12 | 1.189 |
| % | % | Custos directos complementares | 2 % | 61.557 | 1.231 |
|  |  | Custos directos |  |  | 62.788 |

Resíduos:
- colocação: mt35cep010ac; factor de resíduo 0.0165

## Recursos

**mt35cep010ac** m Cabo unipolar H07V-U
Dados técnicos: Custo energético 1.878 MJ; Emissão de CO2 0.091 kg; Código LER 17 04 11; Massa do elemento 0.05 kg; Volume 0.000033 m3
Resíduos:
- embalagem: re150101 Embalagens de papel e cartão. (componente de resíduo); rendimento 0.065 kg; Código LER 15 01 01; Massa do elemento 1 kg; Volume 0.001333 m3
