# Acoplador de zonas KNX

- Propriedade do ficheiro: CYPE Ingenieros S.A.
- Formato: FIEBDC-3/2016
- Programa: Gerador de preços para construção civil. CYPE Ingenieros, S.A.
- Data: 19/04/2024
- Âmbito geográfico: Moçambique
- Moeda: MZN
- Custos indirectos: 3 %
- IVA: 17 %

## I Instalações

### IM Domóticas e inmóticas

#### IMK Componentes do sistema KNX

**IMK020** Ud Acoplador de zonas KNX.
Acoplador de 2 módulos, com isolamento galvânico, para possibilitar o intercâmbio de informação entre duas zonas. Montagem em calha DIN.
Inclui: Montagem e ligação.
Critério de medição de projecto: Número de unidades previstas, segundo documentação gráfica de Projecto.
Critério de medição de obra: Medir-se-á o número de unidades realmente executadas segundo especificações de Projecto.

| Código | Un | Descrição | Rendimento | Preço | Importância |
|---|---|---|---|---|---|
| mt35dac010a | Ud | Acoplador de 2 módulos, com isolamento galvânico, para dispositivos com protocolo de comunicação KNX, com bornes de ligação e derivação, para montagem em calha DIN. (material) | 1 | 32696.65 | 32696.650 |
| mo003 | h | Oficial de 1ª electricista. (mão de obra) | 0.263 | 136.52 | 35.905 |
| mo102 | h | Ajudante de electricista. (mão de obra) | 0.263 | 99.12 | 26.069 |
| mo123 | h | Especialista na colocação em funcionamento de instalações. (mão de obra) | 0.526 | 258.2 | 135.813 |
| % | % | Custos directos complementares | 2 % | 32894.437 | 657.889 |
|  |  | Custos directos |  |  | 33552.326 |
