# Acoplador de bus KNX

- Propriedade do ficheiro: CYPE Ingenieros S.A.
- Formato: FIEBDC-3/2016
- Programa: Gerador de preços para construção civil. CYPE Ingenieros, S.A.
- Data: 19/04/2024
- Âmbito geográfico: Moçambique
- Moeda: MZN
- Custos indirectos: 3 %
- IVA: 17 %

## I Instalações

### IM Domóticas e inmóticas

#### IMK Componentes do sistema KNX

**IMK050** Ud Acoplador de bus KNX.
Acoplador de bus com protocolo de comunicação KNX. Em montagem encastrado.
Critérios considerados na determinação do preço da unidade de obra: O preço não inclui a caixa para mecanismo encastrado.
Inclui: Montagem e ligação.
Critério de medição de projecto: Número de unidades previstas, segundo documentação gráfica de Projecto.
Critério de medição de obra: Medir-se-á o número de unidades realmente executadas segundo especificações de Projecto.

| Código | Un | Descrição | Rendimento | Preço | Importância |
|---|---|---|---|---|---|
| mt35dac100a | Ud | Acoplador de bus com protocolo de comunicação KNX, com borne de ligação e derivação, para encastrar. (material) | 1 | 6792.62 | 6792.620 |
| mo003 | h | Oficial de 1ª electricista. (mão de obra) | 0.179 | 136.52 | 24.437 |
| mo102 | h | Ajudante de electricista. (mão de obra) | 0.179 | 99.12 | 17.742 |
| mo123 | h | Especialista na colocação em funcionamento de instalações. (mão de obra) | 0.359 | 258.2 | 92.694 |
| % | % | Custos directos complementares | 2 % | 6927.493 | 138.550 |
|  |  | Custos directos |  |  | 7066.043 |
