# Actuador binário KNX

- Propriedade do ficheiro: CYPE Ingenieros S.A.
- Formato: FIEBDC-3/2016
- Programa: Gerador de preços para construção civil. CYPE Ingenieros, S.A.
- Data: 19/04/2024
- Âmbito geográfico: Moçambique
- Moeda: MZN
- Custos indirectos: 3 %
- IVA: 17 %

## I Instalações

### IM Domóticas e inmóticas

#### IMK Componentes do sistema KNX

**IMK500** Ud Actuador binário KNX.
Actuador de conmutação para controlo até 4 dispositivos, de 4 módulos, com protocolo de comunicação KNX, de 6 A de intensidade máxima para alimentação a 230 V. Montagem em calha DIN.
Inclui: Montagem e ligação.
Critério de medição de projecto: Número de unidades previstas, segundo documentação gráfica de Projecto.
Critério de medição de obra: Medir-se-á o número de unidades realmente executadas segundo especificações de Projecto.

| Código | Un | Descrição | Rendimento | Preço | Importância |
|---|---|---|---|---|---|
| mt35dat010a | Ud | Actuador de conmutação para controlo até 4 dispositivos, de 4 módulos, com protocolo de comunicação KNX, de 6 A de intensidade máxima para alimentação a 230 V, com borne de ligação e derivação KNX, para montagem em calha DIN. (material) | 1 | 20277.8 | 20277.800 |
| mo003 | h | Oficial de 1ª electricista. (mão de obra) | 0.263 | 136.52 | 35.905 |
| mo102 | h | Ajudante de electricista. (mão de obra) | 0.263 | 99.12 | 26.069 |
| mo123 | h | Especialista na colocação em funcionamento de instalações. (mão de obra) | 0.526 | 258.2 | 135.813 |
| % | % | Custos directos complementares | 2 % | 20475.587 | 409.512 |
|  |  | Custos directos |  |  | 20885.099 |
