# Detector de movimento por infravermelhos Z-Wave. Instalação em superfície

- Propriedade do ficheiro: CYPE Ingenieros S.A.
- Formato: FIEBDC-3/2016
- Programa: Gerador de preços para construção civil. CYPE Ingenieros, S.A.
- Data: 08/10/2024
- Âmbito geográfico: Moçambique
- Moeda: MZN
- Custos indirectos: 3 %
- IVA: 17 %

## I Instalações

### IM Domóticas e inmóticas

#### IMZ Componentes do sistema Z-Wave

**IMZ120** Ud Detector de movimento por infravermelhos Z-Wave. Instalação em superfície.
Detector de movimento por infravermelhos com sensor de temperatura ambiente e sensor de intensidade luminosa, saliente, Z-Wave Plus, de 45x45x35 mm, cor branca, frequência de funcionamento 868,42 MHz, ângulo de detecção de 120°, alcance de 7 m, intervalo de medição de temperatura entre -10°C e 50°C, intervalo de medição de luminância entre 0 e 30000 lux, grau de protecção IP20, alimentação a pilhas. Instalação em superfície. Inclusive elementos de fixação.
Inclui: Colocação. Montagem, ligação e verificação do seu correcto funcionamento.
Critério de medição de projecto: Número de unidades previstas, segundo documentação gráfica de Projecto.
Critério de medição de obra: Medir-se-á o número de unidades realmente executadas segundo especificações de Projecto.

| Código | Un | Descrição | Rendimento | Preço | Importância |
|---|---|---|---|---|---|
| mt35dzs022a | Ud | Detector de movimento por infravermelhos com sensor de temperatura ambiente e sensor de intensidade luminosa, saliente, Z-Wave Plus, de 45x45x35 mm, cor branca, frequência de funcionamento 868,42 MHz, ângulo de detecção de 120°, alcance de 7 m, intervalo de medição de temperatura entre -10°C e 50°C, intervalo de medição de luminância entre 0 e 30000 lux, grau de protecção IP20, alimentação a pilhas, com elementos de fixação. (material) | 1 | 4231.06 | 4231.060 |
| mo123 | h | Especialista na colocação em funcionamento de instalações. (mão de obra) | 0.478 | 261.13 | 124.820 |
| % | % | Custos directos complementares | 2 % | 4355.880 | 87.118 |
|  |  | Custos directos |  |  | 4442.998 |
