# Sensor de radão

- Propriedade do ficheiro: CYPE Ingenieros S.A.
- Formato: FIEBDC-3/2016
- Programa: Gerador de preços para construção civil. CYPE Ingenieros, S.A.
- Data: 20/04/2024
- Âmbito geográfico: Moçambique
- Moeda: MZN
- Custos indirectos: 3 %
- IVA: 17 %

## I Instalações

### IN Protecção contra o radão

#### INC Sistemas de controlo automático

**INC010** Ud Sensor de radão.
Sensor de radão, de 60x80x45 mm, com alimentação por cabo a 12 Vcc, intervalo de medição entre 0 e 100000 Bq/m³, com saída analógica 0-10 V. Inclusive elementos de fixação.
Inclui: Colocação e fixação. Ligação e verificação do seu correcto funcionamento.
Critério de medição de projecto: Número de unidades previstas, segundo documentação gráfica de Projecto.
Critério de medição de obra: Medir-se-á o número de unidades realmente executadas segundo especificações de Projecto.

| Código | Un | Descrição | Rendimento | Preço | Importância |
|---|---|---|---|---|---|
| mt41srd010a | Ud | Sensor de radão, de 60x80x45 mm, com alimentação por cabo a 12 Vcc, intervalo de medição entre 0 e 100000 Bq/m³, com saída analógica 0-10 V, com elementos de fixação. (material) | 1 | 66307.99 | 66307.990 |
| mo011 | h | Oficial de 1ª montador. (mão de obra) | 0.146 | 136.52 | 19.932 |
| mo080 | h | Ajudante de montador. (mão de obra) | 0.146 | 99.31 | 14.499 |
| % | % | Custos directos complementares | 2 % | 66342.421 | 1326.848 |
|  |  | Custos directos |  |  | 67669.269 |
