# Canalização de protecção de cablagem

- Propriedade do ficheiro: CYPE Ingenieros S.A.
- Formato: FIEBDC-3/2016
- Programa: Gerador de preços para construção civil. CYPE Ingenieros, S.A.
- Data: 20/04/2024
- Âmbito geográfico: Moçambique
- Moeda: MZN
- Custos indirectos: 3 %
- IVA: 17 %

## I Instalações

### IO Contra incêndios

#### IOD Detecção e alarme

**IOD020** m Canalização de protecção de cablagem.
Canalização de protecção de cablagem, formada por tubo rígido de PVC VD-M de 63 mm de diâmetro exterior, resistência à compressão 750 N. Instalação encastrada.
Critérios considerados na determinação do preço da unidade de obra: O preço não inclui os trabalhos auxiliares de pedreiro para instalações.
Inclui: Marcação e traçado da linha. Colocação e fixação de tubos.
Critério de medição de projecto: Comprimento medido segundo documentação gráfica de Projecto.
Critério de medição de obra: Medir-se-á o comprimento realmente executado segundo especificações de Projecto.

| Código | Un | Descrição | Rendimento | Preço | Importância |
|---|---|---|---|---|---|
| mt35tpt010ge | m | Tubo rígido de PVC VD-M de 63 mm de diâmetro exterior e 3,3 mm de espessura. Resistência à compressão 750 N, resistência ao impacto 2 joules, temperatura de trabalho -5°C até 60°C, classificação 3321, segundo NP EN 61386-1 e NP EN 61386-21, com o preço incrementado em 20% relativamente a acessórios e peças especiais. (material) | 1 | 280.5 | 280.500 |
| mo006 | h | Oficial de 1ª instalador de redes e equipamentos de detecção e segurança. (mão de obra) | 0.06 | 136.52 | 8.191 |
| mo105 | h | Ajudante de instalador de redes e equipamentos de detecção e segurança. (mão de obra) | 0.06 | 99.12 | 5.947 |
| % | % | Custos directos complementares | 2 % | 294.638 | 5.893 |
|  |  | Custos directos |  |  | 300.531 |

Resíduos:
- colocação: mt35tpt010ge; factor de resíduo 0.0275

## Recursos

**mt35tpt010ge** m Tubo rígido de PVC VD-M de 63 mm de diâmetro exterior e 3,3 mm de espessura. Resistência à compressão 750 N
Dados técnicos: Custo energético 68.785 MJ; Emissão de CO2 3.415 kg; Código LER 17 02 03; Massa do elemento 0.71 kg; Volume 0.001183 m3
