# Caixa de derivação

- Propriedade do ficheiro: CYPE Ingenieros S.A.
- Formato: FIEBDC-3/2016
- Programa: Gerador de preços para construção civil. CYPE Ingenieros, S.A.
- Data: 20/04/2024
- Âmbito geográfico: Moçambique
- Moeda: MZN
- Custos indirectos: 3 %
- IVA: 17 %

## I Instalações

### IO Contra incêndios

#### IOD Detecção e alarme

**IOD025** Ud Caixa de derivação.
Caixa de derivação cega, rectangular, de 150x150x50 mm, com 12 entradas cunhadas e tampa amovível com garras metálicas. Instalação encastrada. Inclusive dispositivos de ligação.
Critérios considerados na determinação do preço da unidade de obra: O preço não inclui os trabalhos auxiliares de pedreiro para instalações.
Inclui: Marcação. Fixação ao paramento. Montagem, ligação e verificação do seu correcto funcionamento.
Critério de medição de projecto: Número de unidades previstas, segundo documentação gráfica de Projecto.
Critério de medição de obra: Medir-se-á o número de unidades realmente executadas segundo especificações de Projecto.

| Código | Un | Descrição | Rendimento | Preço | Importância |
|---|---|---|---|---|---|
| mt35caj021d | Ud | Caixa de derivação cega, rectangular, de 150x150x50 mm, com 12 entradas cunhadas e tampa amovível com garras metálicas, para encastrar. Inclusive dispositivos de ligação. (material) | 1 | 170.09 | 170.090 |
| mo006 | h | Oficial de 1ª instalador de redes e equipamentos de detecção e segurança. (mão de obra) | 0.12 | 136.52 | 16.382 |
| mo105 | h | Ajudante de instalador de redes e equipamentos de detecção e segurança. (mão de obra) | 0.12 | 99.12 | 11.894 |
| % | % | Custos directos complementares | 2 % | 198.366 | 3.967 |
|  |  | Custos directos |  |  | 202.333 |

## Recursos

**mt35caj021d** Ud Caixa de derivação cega
Dados técnicos: Custo energético 34.893 MJ; Emissão de CO2 1.757 kg
Resíduos:
- embalagem: re150101 Embalagens de papel e cartão. (componente de resíduo); rendimento 0.03 kg; Código LER 15 01 01; Massa do elemento 1 kg; Volume 0.001333 m3
