# Faixa corta-fogo de painéis de lã de rocha, para edifício de uso industrial

- Propriedade do ficheiro: CYPE Ingenieros S.A.
- Formato: FIEBDC-3/2016
- Programa: Gerador de preços para construção civil. CYPE Ingenieros, S.A.
- Data: 20/04/2024
- Âmbito geográfico: Moçambique
- Moeda: MZN
- Custos indirectos: 3 %
- IVA: 17 %

## I Instalações

### IO Contra incêndios

#### IOF Protecção passiva contra incêndios: faixas corta-fogo

**IOF010** m² Faixa corta-fogo de painéis de lã de rocha, para edifício de uso industrial.
Faixa corta-fogo horizontal, de 1 m de largura, com uma resistência ao fogo EI 90, para edifício de uso industrial, fixada mecanicamente à parede meeira com substrutura suporte (não incluída neste preço), composta por um painel rígido de lã de rocha, não revestido, de 50 mm de espessura, resistência térmica 1,22 m²°C/W, condutibilidade térmica 0,035 W/(m°C), densidade 180 kg/m³, calor específico 0,84 J/kgK e factor de resistência à difusão do vapor de água 1,3 e um painel rígido de lã de rocha, revestido numa das suas faces com uma lâmina de alumínio reforçado, de 50 mm de espessura, resistência térmica 1,22 m²°C/W, condutibilidade térmica 0,041 W/(m°C), densidade 180 kg/m³, calor específico 0,84 J/kgK e factor de resistência à difusão do vapor de água 1,3, na face à vista, unidos entre si e fixados à substrutura suporte, com parafusos de união, de 100 mm de comprimento. Inclusive elementos de fixação e tiras de lã de rocha fixadas mecanicamente para a vedação perimetral.
Inclui: Marcação. Preparação e corte dos painéis. Colocação em linhas desfasadas dos painéis. Unão entre painéis com parafusos de fixação. Fixação da faixa corta-fogo à subestrutura suporte. Vedação do encontro da faixa corta-fogo com o muro perimetral.
Critério de medição de projecto: Superfície medida segundo documentação gráfica de Projecto.
Critério de medição de obra: Medir-se-á a superfície realmente executada segundo especificações de Projecto.

| Código | Un | Descrição | Rendimento | Preço | Importância |
|---|---|---|---|---|---|
| mt16lrw080md | m² | Painel rígido de lã de rocha, segundo EN 13162, não revestido, de 50 mm de espessura, resistência térmica 1,22 m²°C/W, condutibilidade térmica 0,035 W/(m°C), Euroclasse A1 de reacção ao fogo segundo NP EN 13501-1, densidade 180 kg/m³, calor específico 0,84 J/kgK e factor de resistência à difusão do vapor de água 1,3, para protecção contra incêndios de elementos construtivos. (material) | 1.05 | 5980.8 | 6279.840 |
| mt16lrw080td | m² | Painel rígido de lã de rocha, segundo EN 13162, revestido numa das suas faces com uma lâmina de alumínio reforçado, de 50 mm de espessura, resistência térmica 1,22 m²°C/W, condutibilidade térmica 0,041 W/(m°C), Euroclasse A1 de reacção ao fogo segundo NP EN 13501-1, densidade 180 kg/m³, calor específico 0,84 J/kgK e factor de resistência à difusão do vapor de água 1,3, para protecção contra incêndios de elementos construtivos. (material) | 1.25 | 6395.57 | 7994.463 |
| mt16lrw082Ce | Ud | Parafuso de união de arame de aço galvanizado em forma de hélice, de 100 mm de comprimento, para painéis de lã de rocha. (material) | 6.7 | 272.28 | 1824.276 |
| mo054 | h | Oficial de 1ª montador de isolamentos. (mão de obra) | 0.301 | 136.52 | 41.093 |
| mo101 | h | Ajudante de montador de isolamentos. (mão de obra) | 0.301 | 99.31 | 29.892 |
| % | % | Custos directos complementares | 2 % | 16169.564 | 323.391 |
|  |  | Custos directos |  |  | 16492.955 |

Resíduos:
- colocação: mt16lrw080md; factor de resíduo 0.024
- colocação: mt16lrw080td; factor de resíduo 0.024
- colocação: mt16lrw082Ce Parafuso de união de arame de aço galvanizado em forma de hélice, de 100 mm de comprimento, para painéis de lã de rocha; factor de resíduo 0.0118325

## Recursos

**mt16lrw080md** m² Painel rígido de lã de rocha
Dados técnicos: Custo energético 523.404 MJ; Emissão de CO2 13.664 kg; Código LER 17 06 04; Massa do elemento 9 kg; Volume 0.015 m3
Resíduos:
- embalagem: re170203 Plástico. (componente de resíduo); rendimento 0.034 kg; Código LER 17 02 03; Massa do elemento 1 kg; Volume 0.001667 m3

**mt16lrw080td** m² Painel rígido de lã de rocha
Dados técnicos: Custo energético 523.404 MJ; Emissão de CO2 13.664 kg; Código LER 17 06 04; Massa do elemento 9 kg; Volume 0.015 m3
Resíduos:
- embalagem: re170203 Plástico; rendimento 0.034 kg

**mt16lrw082Ce** Ud Parafuso de união de arame de aço galvanizado em forma de hélice, de 100 mm de comprimento, para painéis de lã de rocha
Dados técnicos: Custo energético 2.671 MJ; Emissão de CO2 0.109 kg; Código LER 17 02 01; Massa do elemento 0.0191 kg; Volume 0.000017 m3
Resíduos:
- embalagem: re170203 Plástico; rendimento 0.021 kg
