# Faixa corta-fogo de placas de gesso laminado, para edifício de uso industrial. Sistema "KNAUF"

- Propriedade do ficheiro: CYPE Ingenieros S.A.
- Formato: FIEBDC-3/2016
- Programa: Gerador de preços para construção civil. CYPE Ingenieros, S.A.
- Data: 20/04/2024
- Âmbito geográfico: Moçambique
- Moeda: MZN
- Custos indirectos: 3 %
- IVA: 17 %

## I Instalações

### IO Contra incêndios

#### IOF Protecção passiva contra incêndios: faixas corta-fogo

**IOF023** m² Faixa corta-fogo de placas de gesso laminado, para edifício de uso industrial. Sistema "KNAUF".
Faixa corta-fogo horizontal, de 1 m de largura, com uma resistência ao fogo EI 120, para edifício de uso industrial, fixada mecanicamente à parede meeira com substrutura suporte (não incluída neste preço), K224-FC.es 03 "KNAUF", composta por 2 placas de gesso laminado reforçadas com tecido de fibra EN 15283-1 GM-F / 1200 / 2600 / 25 / com os bordos longitudinais quadrados, especiais Fireboard GM-F "KNAUF" com alma de gesso e faces revestidas com uma lâmina de fibra de vidro, fixadas à subestrutura suporte. Inclusive parafusos para a fixação das placas, tiras de placas fixadas mecanicamente para a vedação perimetral e massa e fita para o tratamento de juntas.
Inclui: Marcação. Colocação e fixação dos perfis perimetrais. Preparação e corte das placas. Aparafusamento das placas aos perfis perimetrais e às mestras. Vedação do encontro da faixa corta-fogo com o muro perimetral. Tratamento de juntas.
Critério de medição de projecto: Superfície medida segundo documentação gráfica de Projecto.
Critério de medição de obra: Medir-se-á a superfície realmente executada segundo especificações de Projecto.

| Código | Un | Descrição | Rendimento | Preço | Importância |
|---|---|---|---|---|---|
| mt12ptk030 | Ud | Fixação "KNAUF" para betão. (material) | 0.8 | 30.54 | 24.432 |
| mt12pfk012a | m | Perfil U 30/30 de chapa de aço galvanizado, "KNAUF", espessura 0,55 mm. (material) | 1 | 112.13 | 112.130 |
| mt12pmk010c | m² | Placa de gesso laminado reforçada com tecido de fibra EN 15283-1 GM-F / 1200 / 2600 / 25 / com os bordos longitudinais quadrados, especial Fireboard GM-F "KNAUF" com alma de gesso e faces revestidas com uma lâmina de fibra de vidro; Euroclasse A1 de reacção ao fogo, segundo NP EN 13501-1. (material) | 2.2 | 2149.33 | 4728.526 |
| mt12ptk010ce | Ud | Parafuso autoperfurante TN "KNAUF" 3,5x35. (material) | 17 | 1.13 | 19.210 |
| mt12ptk010ch | Ud | Parafuso autoperfurante TN "KNAUF" 4,2x70. (material) | 17 | 3.42 | 58.140 |
| mt12pmk012a | kg | Massa de juntas Fireboard Spachtel "KNAUF", de presa normal (45 minutos), intervalo de temperatura de trabalho de 10 a 35°C, Euroclasse A1 de reacção ao fogo, segundo NP EN 13501-1, para aplicação manual com fita de juntas, segundo EN 13963. (material) | 0.12 | 73.26 | 8.791 |
| mt12pmk013 | m | Fita de juntas Fireboard "KNAUF". (material) | 1.3 | 4.75 | 6.175 |
| mo053 | h | Oficial de 1ª montador de pré-fabricados interiores. (mão de obra) | 0.361 | 136.52 | 49.284 |
| mo100 | h | Ajudante de montador de pré-fabricados interiores. (mão de obra) | 0.361 | 99.31 | 35.851 |
| % | % | Custos directos complementares | 2 % | 5042.539 | 100.851 |
|  |  | Custos directos |  |  | 5143.390 |

Resíduos:
- colocação: mt12pfk012a Perfil U 30/30 de chapa de aço galvanizado, "KNAUF", espessura 0,55 mm; factor de resíduo 0.0188
- colocação: mt12pmk010c; factor de resíduo 0.00968785
- colocação: mt12ptk010ce Parafuso autoperfurante TN "KNAUF" 3,5x35; factor de resíduo 0.00526316
- colocação: mt12ptk010ch Parafuso autoperfurante TN "KNAUF" 4,2x70; factor de resíduo 0.00515152
- colocação: mt12pmk012a; factor de resíduo 0.03
- colocação: mt12pmk013 Fita de juntas Fireboard "KNAUF"; factor de resíduo 0.044

## Recursos

**mt12pfk012a** m Perfil U 30/30 de chapa de aço galvanizado, "KNAUF", espessura 0,55 mm
Dados técnicos: Custo energético 52.191 MJ; Emissão de CO2 1.604 kg; Código LER 17 04 05; Massa do elemento 0.39 kg; Volume 0.000186 m3
Resíduos:
- embalagem: re170203 Plástico. (componente de resíduo); rendimento 0.005 kg; Código LER 17 02 03; Massa do elemento 1 kg; Volume 0.001667 m3

**mt12pmk010c** m² Placa de gesso laminado reforçada com tecido de fibra EN 15283-1 GM-F / 1200 / 2600 / 25 / com os bordos longitudinais
Dados técnicos: Custo energético 526.244 MJ; Emissão de CO2 7.852 kg; Código LER 17 08 02; Massa do elemento 20 kg; Volume 0.02 m3
Resíduos:
- embalagem: re170203 Plástico; rendimento 0.011 kg

**mt12ptk010ce** Ud Parafuso autoperfurante TN "KNAUF" 3,5x35
Dados técnicos: Custo energético 0.019 MJ; Emissão de CO2 0.002 kg; Código LER 17 04 05; Massa do elemento 0.0019 kg
Resíduos:
- embalagem: re150101 Embalagens de papel e cartão. (componente de resíduo); rendimento 0.001 kg; Código LER 15 01 01; Massa do elemento 1 kg; Volume 0.001333 m3

**mt12ptk010ch** Ud Parafuso autoperfurante TN "KNAUF" 4,2x70
Dados técnicos: Custo energético 0.033 MJ; Emissão de CO2 0.003 kg; Código LER 17 04 05; Massa do elemento 0.0033 kg; Volume 0.000002 m3
Resíduos:
- embalagem: re150101 Embalagens de papel e cartão; rendimento 0.001 kg

**mt12pmk012a** kg Massa de juntas Fireboard Spachtel "KNAUF"
Dados técnicos: Custo energético 12.798 MJ; Emissão de CO2 0.436 kg; Código LER 17 08 02; Massa do elemento 1 kg; Volume 0.001 m3
Resíduos:
- embalagem: re170203 Plástico; rendimento 0.02 kg

**mt12pmk013** m Fita de juntas Fireboard "KNAUF"
Dados técnicos: Custo energético 20.508 MJ; Emissão de CO2 0.460 kg; Código LER 17 02 03; Massa do elemento 0.11 kg; Volume 0.000183 m3
Resíduos:
- embalagem: re170201 Madeira. (componente de resíduo); rendimento 0.04 kg; Código LER 17 02 01; Massa do elemento 1 kg; Volume 0.000909 m3
