# Armário para extintor de neve carbónica CO2. Instalação em superfície

- Propriedade do ficheiro: CYPE Ingenieros S.A.
- Formato: FIEBDC-3/2016
- Programa: Gerador de preços para construção civil. CYPE Ingenieros, S.A.
- Data: 20/04/2024
- Âmbito geográfico: Moçambique
- Moeda: MZN
- Custos indirectos: 3 %
- IVA: 17 %

## I Instalações

### IO Contra incêndios

#### IOX Extintores

**IOX520** Ud Armário para extintor de neve carbónica CO2. Instalação em superfície.
Armário de polipropileno cor vermelho RAL 3000, com porta cega, de 330x650x230 mm, para extintor de neve carbónica CO2 de 5 kg. Instalação em superfície. Inclusive acessórios de montagem.
Inclui: Colocação e fixação do armário.
Critério de medição de projecto: Número de unidades previstas, segundo documentação gráfica de Projecto.
Critério de medição de obra: Medir-se-á o número de unidades realmente colocadas segundo especificações de Projecto.

| Código | Un | Descrição | Rendimento | Preço | Importância |
|---|---|---|---|---|---|
| mt41ixw220a | Ud | Armário de polipropileno cor vermelho RAL 3000, com porta cega, de 330x650x230 mm, para extintor de neve carbónica CO2 de 5 kg, com acessórios de montagem. (material) | 1 | 9591.37 | 9591.370 |
| mo113 | h | Operário não qualificado construção. (mão de obra) | 0.239 | 95.68 | 22.868 |
| % | % | Custos directos complementares | 2 % | 9614.238 | 192.285 |
|  |  | Custos directos |  |  | 9806.523 |
