# Atenuador de pressão de ar positiva

- Propriedade do ficheiro: CYPE Ingenieros S.A.
- Formato: FIEBDC-3/2016
- Programa: Gerador de preços para construção civil. CYPE Ingenieros, S.A.
- Data: 20/04/2024
- Âmbito geográfico: Moçambique
- Moeda: MZN
- Custos indirectos: 3 %
- IVA: 17 %

## I Instalações

### IS Drenagem de águas

#### ISB Tubos de queda

**ISB045** Ud Atenuador de pressão de ar positiva.
Atenuador de pressão de ar positiva de PVC, de 110 mm de diâmetro e 3785 litros de capacidade, apto para temperaturas desde -20 até 60°C, classificação Al segundo EN 12380, com junta elástica, ligado ao tubo de queda.
Inclui: Marcação. Montagem e ligação.
Critério de medição de projecto: Número de unidades previstas, segundo documentação gráfica de Projecto.
Critério de medição de obra: Medir-se-á o número de unidades realmente executadas segundo especificações de Projecto.

| Código | Un | Descrição | Rendimento | Preço | Importância |
|---|---|---|---|---|---|
| mt36vpj040e | Ud | Atenuador de pressão de ar positiva de PVC, de 110 mm de diâmetro e 3785 litros de capacidade, apto para temperaturas desde -20 até 60°C, classificação Al segundo EN 12380, com junta elástica. (material) | 1 | 82214.16 | 82214.160 |
| mo008 | h | Oficial de 1ª canalizador. (mão de obra) | 0.303 | 136.52 | 41.366 |
| mo107 | h | Ajudante de canalizador. (mão de obra) | 0.303 | 99.12 | 30.033 |
| % | % | Custos directos complementares | 2 % | 82285.559 | 1645.711 |
|  |  | Custos directos |  |  | 83931.270 |
