# Válvula de arejamento

- Propriedade do ficheiro: CYPE Ingenieros S.A.
- Formato: FIEBDC-3/2016
- Programa: Gerador de preços para construção civil. CYPE Ingenieros, S.A.
- Data: 20/04/2024
- Âmbito geográfico: Moçambique
- Moeda: MZN
- Custos indirectos: 3 %
- IVA: 17 %

## I Instalações

### IS Drenagem de águas

#### ISD Ramais de descarga

**ISD007** Ud Válvula de arejamento.
Válvula de ventilação de PVC, de 110 mm de diâmetro, colocada através união colada com adesivo. Inclusive líquido de limpeza e adesivo para tubos e acessórios de PVC.
Inclui: Montagem, ligação e verificação do seu correcto funcionamento.
Critério de medição de projecto: Número de unidades previstas, segundo documentação gráfica de Projecto.
Critério de medição de obra: Medir-se-á o número de unidades realmente executadas segundo especificações de Projecto.

| Código | Un | Descrição | Rendimento | Preço | Importância |
|---|---|---|---|---|---|
| mt36vpn010b | Ud | Válvula de ventilação de PVC, de 110 mm de diâmetro. (material) | 1 | 2889.48 | 2889.480 |
| mt11var009 | l | Líquido de limpeza para colagem com adesivo de tubos e acessórios de PVC. (material) | 0.008 | 3572.71 | 28.582 |
| mt11var010 | l | Cola para tubos e acessórios de PVC. (material) | 0.004 | 4553.31 | 18.213 |
| mo008 | h | Oficial de 1ª canalizador. (mão de obra) | 0.241 | 136.52 | 32.901 |
| mo107 | h | Ajudante de canalizador. (mão de obra) | 0.241 | 99.12 | 23.888 |
| % | % | Custos directos complementares | 2 % | 2993.064 | 59.861 |
|  |  | Custos directos |  |  | 3052.925 |

Resíduos:
- colocação: mt36vpn010b Válvula de ventilação de PVC, de 110 mm de diâmetro; factor de resíduo 0.0242574
- colocação: mt11var009 Líquido de limpeza para colagem com adesivo de tubos e acessórios de PVC; factor de resíduo 0.0275

## Recursos

**mt36vpn010b** Ud Válvula de ventilação de PVC, de 110 mm de diâmetro
Dados técnicos: Custo energético 55.726 MJ; Emissão de CO2 2.797 kg; Código LER 17 02 03; Massa do elemento 0.575 kg; Volume 0.000958 m3
Resíduos:
- embalagem: re150101 Embalagens de papel e cartão. (componente de resíduo); rendimento 0.037 kg; Código LER 15 01 01; Massa do elemento 1 kg; Volume 0.001333 m3

**mt11var009** l Líquido de limpeza para colagem com adesivo de tubos e acessórios de PVC
Dados técnicos: Custo energético 3.819 MJ; Emissão de CO2 0.202 kg; Código LER 20 01 30; Massa do elemento 1 kg; Volume 0.001 m3
Resíduos:
- embalagem: re170203 Plástico. (componente de resíduo); rendimento 0.032 kg; Código LER 17 02 03; Massa do elemento 1 kg; Volume 0.001667 m3
